# Coletor em radier

- Propriedade do ficheiro: CYPE Ingenieros S.A.
- Formato: FIEBDC-3/2016
- Programa: Gerador de preços para construção civil. CYPE Ingenieros, S.A.
- Data: 17/06/2024
- Âmbito geográfico: Brasil
- Moeda: BRL
- Custos indiretos: 3 %
- Despesas gerais: 13 %
- Lucro: 6 %
- IVA: 17 %

## A Preparação do terreno

### AS Redes de drenagem horizontais

#### ASC Coletores

**ASC020** m Coletor em radier.
Coletor enterrado da rede horizontal de saneamento, sem caixas, através de sistema integral registável, em radier, com um caimento mínima de 1,00% para a drenagem de águas residuais e 0,50% para a drenagem de águas pluviais, formado por tubo de polipropileno, série SN-10, rigidez anelar nominal 10 kN/m², de 125 mm de diâmetro exterior, com junta elástica, embutida em radier. Inclusive acessórios, registos, uniões e peças especiais, lubrificante para montagem e fixação à armadura da laje.
Inclui: Marcação do traçado do duto com as respectivas caimentos. Disposição de tubos e peças especiais. Montagem, ligação e verificação do seu correto funcionamento.
Critério de medição de projeto: Comprimento medido em projeção horizontal, segundo documentação gráfica de Projeto.
Critério de quantitativos de obra: Medir-se-á, em projeção horizontal, o comprimento realmente executado segundo especificações de Projeto, incluindo os tramos ocupados por peças especiais.

| Código | Un | Descrição | Rendimento | Preço | Importância |
|---|---|---|---|---|---|
| mt11tpg010b | m | Tubo de polipropileno para saneamento, série SN-10, rigidez anelar nominal 10 kN/m², de parede tricamada, cor telha, de 125 mm de diâmetro exterior e 4,4 mm de espessura, fabricado segundo a norma CEN TC 155 WG13, inclusive juntas de borracha. (material) | 1.05 | 84.58 | 88.809 |
| mt11tpg020b | Un | Repercussão, por m de tubulação, de acessórios, uniões e peças especiais para tubo de polipropileno para saneamento, série SN-10, de 125 mm de diâmetro exterior. (material) | 2 | 25.37 | 50.740 |
| mt11ade100a | kg | Lubrificante para união através de junta elástica de tubos e acessórios. (material) | 0.002 | 62.61 | 0.125 |
| mo008 | h | Encanador. (mão de obra) | 0.108 | 40.91 | 4.418 |
| mo107 | h | Ajudante de encanador. (mão de obra) | 0.054 | 30.78 | 1.662 |
| % | % | Custos diretos complementares | 2 % | 145.754 | 2.915 |
|  |  | Custos diretos |  |  | 148.669 |

Resíduos:
- colocação: mt11tpg010b; fator de resíduo 0.0568314

## Recursos

**mt11tpg010b** m Tubo de polipropileno para saneamento
Dados técnicos: Custo energético 156.413 MJ; Emissão de CO2 3.009 kg; Código LER 17 02 03; Massa do elemento 2.105 kg; Volume 0.003508 m3
Resíduos:
- embalagem: re150101 Embalagens de papel e cartão. (componente de resíduo); rendimento 0.019 kg; Código LER 15 01 01; Massa do elemento 1 kg; Volume 0.001333 m3
- embalagem: re150104 Embalagens de metal. (componente de resíduo); rendimento 0.001 kg; Código LER 15 01 04; Massa do elemento 1 kg; Volume 0.001667 m3
- embalagem: re170201 Madeira. (componente de resíduo); rendimento 0.053 kg; Código LER 17 02 01; Massa do elemento 1 kg; Volume 0.000909 m3
- embalagem: re170203 Plástico. (componente de resíduo); rendimento 0.004 kg; Código LER 17 02 03; Massa do elemento 1 kg; Volume 0.001667 m3
