# Enchimento para drenagem, com agregados reciclados

- Propriedade do ficheiro: CYPE Ingenieros S.A.
- Formato: FIEBDC-3/2016
- Programa: Gerador de preços para construção civil. CYPE Ingenieros, S.A.
- Data: 17/06/2024
- Âmbito geográfico: Brasil
- Moeda: BRL
- Custos indiretos: 3 %
- Despesas gerais: 13 %
- Lucro: 6 %
- IVA: 17 %

## A Preparação do terreno

### AU Drenagens

#### AUR Enchimentos

**AUR041** m³ Enchimento para drenagem, com agregados reciclados.
Enchimento com ágregado reciclado misto de concreto e material cerâmico de 40 a 80 mm de diâmetro, para drenagem, e compactação em camadas sucessivas de 30 cm de espessura máxima com cilindro vibratório de condução manual.
Critérios considerados na determinação do preço da unidade de obra: O preço não inclui a rede de drenagem nem a realização do ensaio Proctor Modificado.
Inclui: Descarga no local de trabalho dos inertes a utilizar nos trabalhos de enchimento. Implantação geral e de níveis. Espalhamento do material de enchimento em camadas de espessura uniforme. Humidificação ou secagem de cada camada. Compactação.
Critério de medição de projeto: Volume medido sobre os desenhos de perfis transversais do Projeto, que definem o movimento de terras a realizar em obra.
Critério de quantitativos de obra: Medir-se-á, em perfil compactado, o volume realmente executado segundo especificações de Projeto, sem incluir os incrementos por excessos de escavação não autorizados.

| Código | Un | Descrição | Rendimento | Preço | Importância |
|---|---|---|---|---|---|
| mt01aro010p | t | Ágregado reciclado misto de concreto e material cerâmico, de granulometria compreendida entre 40 e 80 mm, fornecido através de caminhão. (material) | 2 | 25.93 | 51.860 |
| mq01pan010a | h | Pá carregadeira sobre pneus de 120 kW/1,9 m³. (equipamento) | 0.02 | 165.72 | 3.314 |
| mq04cab010c | h | Caminhão basculante de 12 t de carga, de 162 kW. (equipamento) | 0.015 | 165.48 | 2.482 |
| mq02roa010a | h | Cilindro vibratório de condução manual, de 700 kg, largura de trabalho 70 cm. (equipamento) | 0.312 | 34.85 | 10.873 |
| mq02cia020j | h | Caminhão cisterna, de 8 m³ de capacidade. (equipamento) | 0.012 | 437.33 | 5.248 |
| mo113 | h | Auxiliar de serviços gerais. (mão de obra) | 0.326 | 27.81 | 9.066 |
| % | % | Custos diretos complementares | 2 % | 82.843 | 1.657 |
|  |  | Custos diretos |  |  | 84.500 |

Resíduos:
- colocação: mt01aro010p; fator de resíduo 0.00751766

## Recursos

**mt01aro010p** t Ágregado reciclado misto de concreto e material cerâmico
Dados técnicos: Custo energético 71.000 MJ; Emissão de CO2 0.900 kg; Código LER 01 04 08; Massa do elemento 1000 kg; Volume 0.666667 m3
