# Estaca pré-fabricada de concreto

- Propriedade do ficheiro: CYPE Ingenieros S.A.
- Formato: FIEBDC-3/2016
- Programa: Gerador de preços para construção civil. CYPE Ingenieros, S.A.
- Data: 17/06/2025
- Âmbito geográfico: Brasil
- Moeda: BRL
- Custos indiretos: 3 %
- Despesas gerais: 13 %
- Lucro: 6 %
- IVA: 17 %

## C Fundações

### CP Profundas

#### CPP Estacas pré-fabricadas

**CPP020** m Estaca pré-fabricada de concreto.
Estaca pré-fabricada de concreto protendido vibrado, de seção em estrela de 22,9 cm de diâmetro da circunferência circunscrita, de 10 m de comprimento máximo com uma carga admissível até 36 tf, com cravação por golpes da cabeça da estaca com martelo.
Inclui: Marcação e traçado do eixo da estaca. Levantamento da estaca. Cravação da estaca por golpes de martelo, com prévia colocação de capacete de aço no extremo superior destas. Pancadas até conseguir a nega pré-fixada.
Critério de medição de projeto: Comprimento medido segundo documentação gráfica de Projeto, desde a ponta até à face inferior do bloco de coroamento, considerando um incremento de 10% para previsão das oscilações reais que podem aparecer ao realizar a estacaria.
Critério de quantitativos de obra: Medir-se-á o comprimento da estaca realmente executada segundo especificações de Projeto, desde a ponta até à face inferior do bloco de coroamento.

| Código | Un | Descrição | Rendimento | Preço | Importância |
|---|---|---|---|---|---|
| mt07pph110dh | m | Estaca pré-fabricada de concreto protendido vibrado, de seção em estrela de 22,9 cm de diâmetro da circunferência circunscrita, de 10 m de comprimento máximo com uma carga admissível até 36 tf. (material) | 1 | 66.72 | 66.720 |
| mq03tab020 | h | Bate-estacas de queda livre e efeito simples. (equipamento) | 0.042 | 214.7 | 9.017 |
| mo089 | h | Ajudante de estruturas de concreto armado. (mão de obra) | 0.23 | 31.41 | 7.224 |
| % | % | Custos diretos complementares | 2 % | 82.961 | 1.659 |
|  |  | Custos diretos |  |  | 84.620 |

Resíduos:
- colocação: mt07pph110dh; fator de resíduo 0.0173803

## Recursos

**mt07pph110dh** m Estaca pré-fabricada de concreto protendido vibrado
Dados técnicos: Custo energético 108.494 MJ; Emissão de CO2 11.510 kg; Código LER 17 01 01; Massa do elemento 66 kg; Volume 0.044 m3
Resíduos:
- embalagem: re170201 Madeira. (componente de resíduo); rendimento 0.017 kg; Código LER 17 02 01; Massa do elemento 1 kg; Volume 0.000909 m3
- embalagem: re170203 Plástico. (componente de resíduo); rendimento 0.067 kg; Código LER 17 02 03; Massa do elemento 1 kg; Volume 0.001667 m3
