# Arrasamento de cabeça de estaca pré-fabricada de concreto

- Propriedade do ficheiro: CYPE Ingenieros S.A.
- Formato: FIEBDC-3/2016
- Programa: Gerador de preços para construção civil. CYPE Ingenieros, S.A.
- Data: 17/06/2024
- Âmbito geográfico: Brasil
- Moeda: BRL
- Custos indiretos: 3 %
- Despesas gerais: 13 %
- Lucro: 6 %
- IVA: 17 %

## C Fundações

### CP Profundas

#### CPP Estacas pré-fabricadas

**CPP095** m Arrasamento de cabeça de estaca pré-fabricada de concreto.
Arrasamento de cabeça de estaca pré-fabricada de concreto protendido centrifugado, de seção circular vazada de 42 cm de diâmetro, através da limpeza e eliminação do concreto da cabeça da estaca que possa ter ficado ressentido pela pancada do bate-estacas e não reúna as características mecânicas necessárias, com arrasador hidráulico, e carga dos escombros procedentes do arrasamento em caminhão ou caçamba.
Inclui: Arrasamento. Dobragem de armaduras. Limpeza e carga do entulho procedente do saneamento da cabeça em caminhão ou caçamba.
Critério de medição de projeto: Comprimento medido segundo documentação gráfica de Projeto, considerando uma altura de um metro em cada uma das estacas.
Critério de quantitativos de obra: Medir-se-á o comprimento realmente executado segundo especificações de Projeto.

| Código | Un | Descrição | Rendimento | Preço | Importância |
|---|---|---|---|---|---|
| mq01exn060 | h | Retroescavadeira sobre pneus, de 85 kW, equipada com arrasador hidráulico para estacas. (equipamento) | 0.126 | 267.76 | 33.738 |
| mq01exn010i | h | Miniretroescavadeira sobre pneus, de 37,5 kW. (equipamento) | 0.006 | 188.26 | 1.130 |
| mo112 | h | Servente de pedreiro. (mão de obra) | 0.132 | 28.03 | 3.700 |
| % | % | Custos diretos complementares | 2 % | 38.568 | 0.771 |
|  |  | Custos diretos |  |  | 39.339 |

Resíduos:
- demolição: ruo170101 Resíduos de cimento. (componente de resíduo); rendimento 254.8 kg; Código LER 17 01 01; Massa do elemento 1 kg; Volume 0.000667 m3
- demolição: ruo170405 Ferro e aço. (componente de resíduo); rendimento 5.2 kg; Código LER 17 04 05; Massa do elemento 1 kg; Volume 0.000476 m3
