# Estaca metálica

- Propriedade do ficheiro: CYPE Ingenieros S.A.
- Formato: FIEBDC-3/2016
- Programa: Gerador de preços para construção civil. CYPE Ingenieros, S.A.
- Data: 27/09/2024
- Âmbito geográfico: Brasil
- Moeda: BRL
- Custos indiretos: 3 %
- Despesas gerais: 13 %
- Lucro: 6 %
- IVA: 17 %

## C Fundações

### CP Profundas

#### CPP Estacas pré-fabricadas

**CPP100** m Estaca metálica.
Estaca metálica formada por perfil I 12" de aço A36, laminado a quente, com cravação por golpes da cabeça da estaca com martelo.
Inclui: Marcação e traçado do eixo da estaca. Levantamento da estaca. Cravação da estaca por golpes de martelo, com prévia colocação de capacete de aço no extremo superior destas. Pancadas até conseguir a nega pré-fixada.
Critério de medição de projeto: Comprimento medido segundo documentação gráfica de Projeto, desde a ponta até à face inferior do bloco de coroamento, considerando um incremento de 10% para previsão das oscilações reais que podem aparecer ao realizar a estacaria.
Critério de quantitativos de obra: Medir-se-á o comprimento da estaca realmente executada segundo especificações de Projeto, desde a ponta até à face inferior do bloco de coroamento.

| Código | Un | Descrição | Rendimento | Preço | Importância |
|---|---|---|---|---|---|
| mt07ala400b | kg | Perfil I 12" de aço A36, laminado a quente, de 304,8 mm de altura e massa nominal 60,6 kg/m, para aplicações estruturais, segundo ASTM A36. Elaborado em oficina e colocado em obra (material) | 60.6 | 3.92 | 237.552 |
| mq03tab020 | h | Bate-estacas de queda livre e efeito simples. (equipamento) | 0.22 | 201.86 | 44.409 |
| mo089 | h | Ajudante de estruturas de concreto armado. (mão de obra) | 0.272 | 30.15 | 8.201 |
| % | % | Custos diretos complementares | 2 % | 290.162 | 5.803 |
|  |  | Custos diretos |  |  | 295.965 |

Resíduos:
- colocação: mt07ala400b; fator de resíduo 0.0045

## Recursos

**mt07ala400b** kg Perfil I 12" de aço A36
Dados técnicos: Custo energético 9.830 MJ; Emissão de CO2 0.510 kg; Código LER 17 04 05; Massa do elemento 1 kg; Volume 0.000476 m3
