# Estaca de madeira

- Propriedade do ficheiro: CYPE Ingenieros S.A.
- Formato: FIEBDC-3/2016
- Programa: Gerador de preços para construção civil. CYPE Ingenieros, S.A.
- Data: 27/09/2024
- Âmbito geográfico: Brasil
- Moeda: BRL
- Custos indiretos: 3 %
- Despesas gerais: 13 %
- Lucro: 6 %
- IVA: 17 %

## C Fundações

### CP Profundas

#### CPP Estacas pré-fabricadas

**CPP110** m Estaca de madeira.
Estaca de madeira de eucalipto sem tratar, de 25 cm de diâmetro e 500 cm de comprimento, com cravação por golpes da cabeça da estaca com martelo, e arrasamento do extremo superior da estaca até à cota final especificada no projeto com motoserra.
Inclui: Marcação e traçado do eixo da estaca. Levantamento da estaca. Cravação da estaca por golpes de martelo, com prévia colocação de capacete de aço no extremo superior destas. Pancadas até conseguir a nega pré-fixada. Arrasamento da estaca.
Critério de medição de projeto: Comprimento medido segundo documentação gráfica de Projeto, desde a ponta até à cota final especificada.
Critério de quantitativos de obra: Medir-se-á o comprimento da estaca realmente executada segundo especificações de Projeto, desde a ponta até à cota final especificada.

| Código | Un | Descrição | Rendimento | Preço | Importância |
|---|---|---|---|---|---|
| mt07ppm010b | Un | Estaca de madeira de eucalipto sem tratar, de 25 cm de diâmetro e 500 cm de comprimento. (material) | 0.2 | 236.34 | 47.268 |
| mq09sie010 | h | Motoserra a gasolina, de 50 cm de lâmina e 2 kW de potência. (equipamento) | 0.25 | 12.36 | 3.090 |
| mq03tab020 | h | Bate-estacas de queda livre e efeito simples. (equipamento) | 0.22 | 201.86 | 44.409 |
| mo089 | h | Ajudante de estruturas de concreto armado. (mão de obra) | 0.314 | 30.15 | 9.467 |
| % | % | Custos diretos complementares | 2 % | 104.234 | 2.085 |
|  |  | Custos diretos |  |  | 106.319 |

Resíduos:
- colocação: mt07ppm010b Estaca de madeira de eucalipto sem tratar, de 25 cm de diâmetro e 500 cm de comprimento; fator de resíduo 0.007

## Recursos

**mt07ppm010b** Un Estaca de madeira de eucalipto sem tratar, de 25 cm de diâmetro e 500 cm de comprimento
Dados técnicos: Custo energético 2455.971 MJ; Emissão de CO2 -32.941 kg; Código LER 17 02 01; Massa do elemento 18 kg; Volume 0.016364 m3
Resíduos:
- embalagem: re170203 Plástico. (componente de resíduo); rendimento 0.112 kg; Código LER 17 02 03; Massa do elemento 1 kg; Volume 0.001667 m3
