# Arrasamento de cabeça de estaca barrete

- Propriedade do ficheiro: CYPE Ingenieros S.A.
- Formato: FIEBDC-3/2016
- Programa: Gerador de preços para construção civil. CYPE Ingenieros, S.A.
- Data: 28/10/2025
- Âmbito geográfico: Brasil
- Moeda: BRL
- Custos indiretos: 3 %
- Despesas gerais: 13 %
- Lucro: 6 %
- IVA: 17 %

## C Fundações

### CP Profundas

#### CPZ Estaca barrete

**CPZ051** m Arrasamento de cabeça de estaca barrete.
Arrasamento de cabeça de estaca barrete, de 35 cm de espessura, através da picagem com martelo rompedor do tramo compreendido entre o nível de enchimento do concreto e o nível de arrasamento, até garantir a ausência de concreto contaminado por lamas e a qualidade descrita no Projeto, e carga de entulho em caminhão ou caçamba.
Inclui: Marcação e corte do nível de arrasamento. Picagem mecânica com martelo rompedor do concreto contaminado existente no coroamento da estaca barrete. Picagem manual com compressor portátil dos restos do arrasamento. Endireitamento das armaduras. Limpeza da superfície de concreto. Coleta de restos. Carga de entulho em caminhão ou caçamba.
Critério de medição de projeto: Comprimento medido segundo documentação gráfica de Projeto, considerando que a cota final de concretagem ultrapassará a teórica em pelo menos 30 cm.
Critério de quantitativos de obra: Medir-se-á o comprimento realmente executado segundo especificações de Projeto.

| Código | Un | Descrição | Rendimento | Preço | Importância |
|---|---|---|---|---|---|
| mq01exn050c | h | Retroescavadeira sobre pneus, de 85 kW, com martelo rompedor. (equipamento) | 0.343 | 284.81 | 97.690 |
| mq05pdm010a | h | Compressor portátil elétrico 2 m³/min de vazão. (equipamento) | 0.751 | 16.69 | 12.534 |
| mq05mai030 | h | Martelo pneumático. (equipamento) | 1.502 | 17.87 | 26.841 |
| mo112 | h | Servente de pedreiro. (mão de obra) | 2.017 | 29.17 | 58.836 |
| mo113 | h | Auxiliar de serviços gerais. (mão de obra) | 1.009 | 28.94 | 29.200 |
| % | % | Custos diretos complementares | 2 % | 225.101 | 4.502 |
|  |  | Custos diretos |  |  | 229.603 |

Resíduos:
- demolição: ruo170101 Resíduos de cimento. (componente de resíduo); rendimento 241.5 kg; Código LER 17 01 01; Massa do elemento 1 kg; Volume 0.000667 m3
- demolição: ruo170405 Ferro e aço. (componente de resíduo); rendimento 1.695 kg; Código LER 17 04 05; Massa do elemento 1 kg; Volume 0.000476 m3
