# Demolição de viga, vigota ou verga de madeira

- Propriedade do ficheiro: CYPE Ingenieros S.A.
- Formato: FIEBDC-3/2016
- Programa: Gerador de preços para construção civil. CYPE Ingenieros, S.A.
- Data: 17/06/2024
- Âmbito geográfico: Brasil
- Moeda: BRL
- Custos indiretos: 3 %
- Despesas gerais: 13 %
- Lucro: 6 %
- IVA: 17 %

## D Demolições

### DE Estruturas

#### DEM Madeira

**DEM050** m Demolição de viga, vigota ou verga de madeira.
Demolição de verga de madeira de 1001 a 1600 cm² de seção e mais de 6 m de comprimento médio, com meios manuais e motosserra, e carga manual em caminhão ou caçamba.
Inclui: Demolição do elemento. Fragmentação do entulho em peças manejáveis. Remoção e acumulação de entulho. Limpeza dos restos da obra. Carga manual de entulho em caminhão ou caçamba.
Critério de medição de projeto: Comprimento medido segundo documentação gráfica de Projeto.
Critério de quantitativos de obra: Será medido o comprimento realmente demolido segundo especificações de Projeto.

| Código | Un | Descrição | Rendimento | Preço | Importância |
|---|---|---|---|---|---|
| mq09sie010 | h | Motoserra a gasolina, de 50 cm de lâmina e 2 kW de potência. (equipamento) | 0.275 | 12.36 | 3.399 |
| mo112 | h | Servente de pedreiro. (mão de obra) | 0.287 | 28.03 | 8.045 |
| mo113 | h | Auxiliar de serviços gerais. (mão de obra) | 0.575 | 27.81 | 15.991 |
| % | % | Custos diretos complementares | 2 % | 27.435 | 0.549 |
|  |  | Custos diretos |  |  | 27.984 |

Resíduos:
- demolição: ruo170201 Madeira. (componente de resíduo); rendimento 62.075 kg; Código LER 17 02 01; Massa do elemento 1 kg; Volume 0.000909 m3
