# Demolição de tesoura de madeira

- Propriedade do ficheiro: CYPE Ingenieros S.A.
- Formato: FIEBDC-3/2016
- Programa: Gerador de preços para construção civil. CYPE Ingenieros, S.A.
- Data: 27/09/2024
- Âmbito geográfico: Brasil
- Moeda: BRL
- Custos indiretos: 3 %
- Despesas gerais: 13 %
- Lucro: 6 %
- IVA: 17 %

## D Demolições

### DE Estruturas

#### DEM Madeira

**DEM120** Un Demolição de tesoura de madeira.
Demolição de tesoura leve de madeira, de 4 m de vão entre apoios, com meios manuais e motosserra, e carga manual em caminhão ou caçamba.
Critérios considerados na determinação do preço da unidade de obra: O preço inclui a picagem das entregas da tesoura nos muros de apoio.
Inclui: Picagem das entregas da tesoura nos muros de apoio. Demolição do elemento. Fragmentação do entulho em peças manejáveis. Remoção e acumulação de entulho. Limpeza dos restos da obra. Carga manual de entulho em caminhão ou caçamba.
Critério de medição de projeto: Número de unidades previstas, segundo documentação gráfica de Projeto.
Critério de quantitativos de obra: Será medido o número de unidades realmente demolidas segundo especificações de Projeto.

| Código | Un | Descrição | Rendimento | Preço | Importância |
|---|---|---|---|---|---|
| mq09sie010 | h | Motoserra a gasolina, de 50 cm de lâmina e 2 kW de potência. (equipamento) | 0.6 | 12.36 | 7.416 |
| mo020 | h | Pedreiro. (mão de obra) | 0.627 | 32.24 | 20.214 |
| mo112 | h | Servente de pedreiro. (mão de obra) | 0.627 | 28.03 | 17.575 |
| mo113 | h | Auxiliar de serviços gerais. (mão de obra) | 1.045 | 27.81 | 29.061 |
| % | % | Custos diretos complementares | 2 % | 74.266 | 1.485 |
|  |  | Custos diretos |  |  | 75.751 |

Resíduos:
- demolição: ruo170201 Madeira. (componente de resíduo); rendimento 27.218 kg; Código LER 17 02 01; Massa do elemento 1 kg; Volume 0.000909 m3
- demolição: ruo170405 Ferro e aço. (componente de resíduo); rendimento 39.9 kg; Código LER 17 04 05; Massa do elemento 1 kg; Volume 0.000476 m3
