# Desmontagem de letreiro pendurado

- Propriedade do ficheiro: CYPE Ingenieros S.A.
- Formato: FIEBDC-3/2016
- Programa: Gerador de preços para construção civil. CYPE Ingenieros, S.A.
- Data: 17/06/2024
- Âmbito geográfico: Brasil
- Moeda: BRL
- Custos indiretos: 3 %
- Despesas gerais: 13 %
- Lucro: 6 %
- IVA: 17 %

## D Demolições

### DF Fachadas

#### DFE Elementos ancorados à fachada

**DFE020** Un Desmontagem de letreiro pendurado.
Desmontagem de letreiro luminoso pendurado de menos de 3 m² de superfície, localizado em fachada, com meios manuais e recuperação, armazenamento e montagem do material no mesmo local, sem deteriorar os elementos construtivos aos quais está fixado, e carga manual em caminhão ou caçamba.
Critérios considerados na determinação do preço da unidade de obra: O preço inclui o desmontagem dos acessórios e dos elementos de fixação.
Inclui: Desmontagem do elemento. Classificação e etiquetagem. Armazenamento dos materiais a reutilizar. Reposição do elemento. Remoção e acumulação dos restos de obra. Limpeza dos restos da obra. Carga manual dos restos de obra em caminhão ou caçamba.
Critério de medição de projeto: Número de unidades previstas, segundo documentação gráfica de Projeto.
Critério de quantitativos de obra: Será medido o número de unidades realmente desmontadas e repostas segundo especificações de Projeto.

| Código | Un | Descrição | Rendimento | Preço | Importância |
|---|---|---|---|---|---|
| mo003 | h | Eletricista. (mão de obra) | 1.896 | 40.91 | 77.565 |
| mo020 | h | Pedreiro. (mão de obra) | 2.212 | 32.24 | 71.315 |
| mo113 | h | Auxiliar de serviços gerais. (mão de obra) | 2.212 | 27.81 | 61.516 |
| % | % | Custos diretos complementares | 2 % | 210.396 | 4.208 |
|  |  | Custos diretos |  |  | 214.604 |
