# Abertura de vão em pano exterior de fachada, de alvenaria revestida

- Propriedade do ficheiro: CYPE Ingenieros S.A.
- Formato: FIEBDC-3/2016
- Programa: Gerador de preços para construção civil. CYPE Ingenieros, S.A.
- Data: 17/06/2024
- Âmbito geográfico: Brasil
- Moeda: BRL
- Custos indiretos: 3 %
- Despesas gerais: 13 %
- Lucro: 6 %
- IVA: 17 %

## D Demolições

### DF Fachadas

#### DFF Alvenarias

**DFF021** m² Abertura de vão em pano exterior de fachada, de alvenaria revestida.
Abertura de vão de passagem, de carácter provisório, em pano exterior de parede de fachada, de alvenaria revestida, formada por bloco de concreto de 30 cm de espessura, com martelo pneumático, sem afetar a estabilidade do pano ou dos elementos construtivos contíguos, deixando esperas para facilitar posteriormente o travamento com a nova alvenaria, e carga manual em caminhão ou caçamba.
Critérios considerados na determinação do preço da unidade de obra: O preço inclui a demolição do revestimento e a desmontagem prévia dos marcos e das folhas da esquadria, dos acessórios e dos mecanismos elétricos existentes, para a sua posterior reposição, mas não inclui o montagem e desmontagem do escoramento do vão nem a colocação de vergas.
Inclui: Marcação da abertura no paramento. Demolição da alvenaria e dos seus revestimentos. Fragmentação do entulho em peças manejáveis. Remoção e acumulação de entulho. Limpeza dos restos da obra. Carga manual de entulho em caminhão ou caçamba.
Critério de medição de projeto: Superfície medida segundo documentação gráfica de Projeto.
Critério de quantitativos de obra: Medir-se-á a superfície realmente demolida segundo especificações de Projeto.

| Código | Un | Descrição | Rendimento | Preço | Importância |
|---|---|---|---|---|---|
| mq05mai030 | h | Martelo pneumático. (equipamento) | 0.174 | 16.81 | 2.925 |
| mq05pdm110 | h | Compressor portátil diesel média pressão 10 m³/min. (equipamento) | 0.174 | 28.51 | 4.961 |
| mo112 | h | Servente de pedreiro. (mão de obra) | 0.236 | 28.03 | 6.615 |
| mo113 | h | Auxiliar de serviços gerais. (mão de obra) | 0.247 | 27.81 | 6.869 |
| % | % | Custos diretos complementares | 2 % | 21.370 | 0.427 |
|  |  | Custos diretos |  |  | 21.797 |

Resíduos:
- demolição: ruo170101 Resíduos de cimento. (componente de resíduo); rendimento 306.4 kg; Código LER 17 01 01; Massa do elemento 1 kg; Volume 0.000667 m3
