# Desmontagem de parede de fachada de painéis sanduíche isolantes metálicos

- Propriedade do ficheiro: CYPE Ingenieros S.A.
- Formato: FIEBDC-3/2016
- Programa: Gerador de preços para construção civil. CYPE Ingenieros, S.A.
- Data: 17/06/2025
- Âmbito geográfico: Brasil
- Moeda: BRL
- Custos indiretos: 3 %
- Despesas gerais: 13 %
- Lucro: 6 %
- IVA: 17 %

## D Demolições

### DF Fachadas

#### DFL Leves

**DFL020** m² Desmontagem de parede de fachada de painéis sanduíche isolantes metálicos.
Desmontagem de parede de fachada de painéis sanduíche isolantes de chapa de aço, mantendo as estruturas auxiliares, com meios manuais, sem deteriorar os elementos aos quais está fixada, e carga manual em caminhão ou caçamba.
Inclui: Desmontagem do elemento. Remoção e armazenamento do material desmontado. Limpeza dos restos da obra. Carga manual do material desmontado e restos da obra em caminhão ou caçamba.
Critério de medição de projeto: Superfície medida segundo documentação gráfica de Projeto.
Critério de quantitativos de obra: Será medida a superfície realmente desmontada segundo especificações de Projeto.

| Código | Un | Descrição | Rendimento | Preço | Importância |
|---|---|---|---|---|---|
| mo011 | h | Montador. (mão de obra) | 0.484 | 42.82 | 20.725 |
| mo080 | h | Ajudante de montador. (mão de obra) | 0.484 | 31.49 | 15.241 |
| % | % | Custos diretos complementares | 2 % | 35.966 | 0.719 |
|  |  | Custos diretos |  |  | 36.685 |

Resíduos:
- demolição: ruo170405 Ferro e aço. (componente de resíduo); rendimento 11.78 kg; Código LER 17 04 05; Massa do elemento 1 kg; Volume 0.000476 m3
- demolição: ruo170604 Materiais de isolamento que não contêm substâncias perigosas. (componente de resíduo); rendimento 1.4 kg; Código LER 17 06 04; Massa do elemento 1 kg; Volume 0.001667 m3
