# Desmontagem de radiador ou painel mural

- Propriedade do ficheiro: CYPE Ingenieros S.A.
- Formato: FIEBDC-3/2016
- Programa: Gerador de preços para construção civil. CYPE Ingenieros, S.A.
- Data: 17/06/2024
- Âmbito geográfico: Brasil
- Moeda: BRL
- Custos indiretos: 3 %
- Despesas gerais: 13 %
- Lucro: 6 %
- IVA: 17 %

## D Demolições

### DI Instalações

#### DIC Aquecimento, climatização e água quente

**DIC010** Un Desmontagem de radiador ou painel mural.
Desmontagem de radiador de 150 kg de peso máximo, com meios manuais, e recuperação, armazenamento e montagem do material no mesmo local, deixando a tomada e a saída com tampões provisórios, e carga manual em caminhão ou caçamba.
Critérios considerados na determinação do preço da unidade de obra: O preço inclui o desmontagem dos acessórios e dos suportes de fixação.
Inclui: Desmontagem do elemento. Classificação e etiquetagem. Armazenamento dos materiais a reutilizar. Reposição e ligação do elemento. Remoção e acumulação dos restos de obra. Limpeza dos restos da obra. Carga manual dos restos de obra em caminhão ou caçamba.
Critério de medição de projeto: Número de unidades previstas, segundo documentação gráfica de Projeto.
Critério de quantitativos de obra: Será medido o número de unidades realmente desmontadas segundo especificações de Projeto.

| Código | Un | Descrição | Rendimento | Preço | Importância |
|---|---|---|---|---|---|
| mt38www010 | Un | Material auxiliar para instalações de aquecimento. (material) | 1 | 11.25 | 11.250 |
| mo004 | h | Montador de instalações de calefação. (mão de obra) | 1.027 | 40.91 | 42.015 |
| mo103 | h | Ajudante de montador de instalações de calefação. (mão de obra) | 1.027 | 30.78 | 31.611 |
| % | % | Custos diretos complementares | 2 % | 84.876 | 1.698 |
|  |  | Custos diretos |  |  | 86.574 |
