# Desmontagem de folha de janela para telhados

- Propriedade do ficheiro: CYPE Ingenieros S.A.
- Formato: FIEBDC-3/2016
- Programa: Gerador de preços para construção civil. CYPE Ingenieros, S.A.
- Data: 27/09/2024
- Âmbito geográfico: Brasil
- Moeda: BRL
- Custos indiretos: 3 %
- Despesas gerais: 13 %
- Lucro: 6 %
- IVA: 17 %

## D Demolições

### DL Esquadrias, vidros e proteções solares

#### DLC Esquadrias

**DLC030** Un Desmontagem de folha de janela para telhados.
Desmontagem de folha de janela situada em telhado, de mais de 2 m² de superfície, com meios manuais e recuperação de material para localização posterior em outro local, sem deteriorar os elementos construtivos aos quais está fixada, e carga manual em caminhão ou caçamba.
Inclui: Desmontagem do elemento. Classificação e etiquetagem. Armazenamento dos materiais a reutilizar. Carga manual do material a reutilizar para caminhão. Remoção e acumulação dos restos de obra. Limpeza dos restos da obra. Carga manual dos restos de obra em caminhão ou caçamba.
Critério de medição de projeto: Número de unidades previstas, segundo documentação gráfica de Projeto.
Critério de quantitativos de obra: Será medido o número de unidades realmente desmontadas segundo especificações de Projeto.

| Código | Un | Descrição | Rendimento | Preço | Importância |
|---|---|---|---|---|---|
| mo018 | h | Serralheiro. (mão de obra) | 0.836 | 32.62 | 27.270 |
| mo059 | h | Ajudante de serralheiro. (mão de obra) | 0.418 | 30.15 | 12.603 |
| mo113 | h | Auxiliar de serviços gerais. (mão de obra) | 0.418 | 27.81 | 11.625 |
| % | % | Custos diretos complementares | 2 % | 51.498 | 1.030 |
|  |  | Custos diretos |  |  | 52.528 |
