# Desmontagem de poste de iluminação

- Propriedade do ficheiro: CYPE Ingenieros S.A.
- Formato: FIEBDC-3/2016
- Programa: Gerador de preços para construção civil. CYPE Ingenieros, S.A.
- Data: 17/06/2024
- Âmbito geográfico: Brasil
- Moeda: BRL
- Custos indiretos: 3 %
- Despesas gerais: 13 %
- Lucro: 6 %
- IVA: 17 %

## D Demolições

### DU Urbanização interna do lote

#### DUI Iluminacão exterior

**DUI030** Un Desmontagem de poste de iluminação.
Desmontagem de poste de iluminação com coluna de alumínio, de entre 4 e 6 m de altura, e carga manual em caminhão ou caçamba.
Critérios considerados na determinação do preço da unidade de obra: O preço inclui o desmontagem dos acessórios e dos elementos de fixação, mas não inclui a demolição da fundação.
Inclui: Desmontagem do elemento. Fragmentação do material desmontado em peças manejáveis. Remoção e armazenamento do material desmontado. Limpeza dos restos da obra. Carga manual do material desmontado e restos da obra em caminhão ou caçamba.
Critério de medição de projeto: Número de unidades previstas, segundo documentação gráfica de Projeto.
Critério de quantitativos de obra: Será medido o número de unidades realmente desmontadas segundo especificações de Projeto.

| Código | Un | Descrição | Rendimento | Preço | Importância |
|---|---|---|---|---|---|
| mq04cag010a | h | Caminhão com grua de carga máxima 6 t. (equipamento) | 0.5 | 203.71 | 101.855 |
| mo003 | h | Eletricista. (mão de obra) | 0.105 | 40.91 | 4.296 |
| mo102 | h | Ajudante de eletricista. (mão de obra) | 0.105 | 30.78 | 3.232 |
| mo112 | h | Servente de pedreiro. (mão de obra) | 0.445 | 28.03 | 12.473 |
| mo113 | h | Auxiliar de serviços gerais. (mão de obra) | 0.111 | 27.81 | 3.087 |
| % | % | Custos diretos complementares | 2 % | 124.943 | 2.499 |
|  |  | Custos diretos |  |  | 127.442 |

Resíduos:
- demolição: ruo170203 Plástico. (componente de resíduo); rendimento 0.7 kg; Código LER 17 02 03; Massa do elemento 1 kg; Volume 0.001667 m3
- demolição: ruo170402 Alumínio. (componente de resíduo); rendimento 25.716 kg; Código LER 17 04 02; Massa do elemento 1 kg; Volume 0.000667 m3
- demolição: ruo170407 Mistura de sucatas. (componente de resíduo); rendimento 2.8 kg; Código LER 17 04 07; Massa do elemento 1 kg; Volume 0.000667 m3
