# Desmontagem de poste de iluminação

- Propriedade do ficheiro: CYPE Ingenieros S.A.
- Formato: FIEBDC-3/2016
- Programa: Gerador de preços para construção civil. CYPE Ingenieros, S.A.
- Data: 17/06/2024
- Âmbito geográfico: Brasil
- Moeda: BRL
- Custos indiretos: 3 %
- Despesas gerais: 13 %
- Lucro: 6 %
- IVA: 17 %

## D Demolições

### DU Urbanização interna do lote

#### DUI Iluminacão exterior

**DUI030** Un Desmontagem de poste de iluminação.
Desmontagem de poste de iluminação com coluna de alumínio, de até 4 m de altura, com recuperação de material para localização posterior em outro local, sendo a ordem de execução do processo inversa à da sua instalação, e carga manual em caminhão ou caçamba.
Critérios considerados na determinação do preço da unidade de obra: O preço inclui o desmontagem dos acessórios e dos elementos de fixação, mas não inclui a demolição da fundação.
Inclui: Desmontagem do elemento. Classificação e etiquetagem. Armazenamento dos materiais a reutilizar. Carga manual do material a reutilizar para caminhão. Remoção e acumulação dos restos de obra. Limpeza dos restos da obra. Carga manual dos restos de obra em caminhão ou caçamba.
Critério de medição de projeto: Número de unidades previstas, segundo documentação gráfica de Projeto.
Critério de quantitativos de obra: Será medido o número de unidades realmente desmontadas segundo especificações de Projeto.

| Código | Un | Descrição | Rendimento | Preço | Importância |
|---|---|---|---|---|---|
| mq04cag010a | h | Caminhão com grua de carga máxima 6 t. (equipamento) | 0.4 | 203.71 | 81.484 |
| mo003 | h | Eletricista. (mão de obra) | 0.105 | 40.91 | 4.296 |
| mo102 | h | Ajudante de eletricista. (mão de obra) | 0.105 | 30.78 | 3.232 |
| mo112 | h | Servente de pedreiro. (mão de obra) | 0.347 | 28.03 | 9.726 |
| mo113 | h | Auxiliar de serviços gerais. (mão de obra) | 0.087 | 27.81 | 2.419 |
| % | % | Custos diretos complementares | 2 % | 101.157 | 2.023 |
|  |  | Custos diretos |  |  | 103.180 |
