# Aço em perfis laminados a quente

- Propriedade do ficheiro: CYPE Ingenieros S.A.
- Formato: FIEBDC-3/2016
- Programa: Gerador de preços para construção civil. CYPE Ingenieros, S.A.
- Data: 17/06/2024
- Âmbito geográfico: Brasil
- Moeda: BRL
- Custos indiretos: 3 %
- Despesas gerais: 13 %
- Lucro: 6 %
- IVA: 17 %

## E Estruturas

### EA Metálicas

#### EAP Perfis estruturais

**EAP020** kg Aço em perfis laminados a quente.
Aço A 36, em elementos estruturais formados por peças reforçadas com presilhas de perfis laminados a quente, acabamento com primer antioxidante, colocados com ligações soldadas em obra, a uma altura de mais de 3 m.
Critérios considerados na determinação do preço da unidade de obra: O preço inclui as soldas, os cortes, os desperdícios, as peças especiais, os casquilhos e os elementos auxiliares de montagem.
Inclui: Limpeza e preparação do plano de apoio. Marcação dos eixos. Colocação e fixação provisória do elemento estrutural. Aprumo e nivelamento. Execução das ligações soldadas.
Critério de medição de projeto: Peso nominal medido segundo documentação gráfica de Projeto.
Critério de quantitativos de obra: Determinar-se-á, a partir do peso obtido em balança oficial das unidades chegadas à obra, o peso das unidades realmente executadas segundo especificações de Projeto.

| Código | Un | Descrição | Rendimento | Preço | Importância |
|---|---|---|---|---|---|
| mt07ala410db | kg | Aço laminado A36, em perfis laminados a quente, segundo ASTM A 36, peças reforçadas com presilhas, para aplicações estruturais, acabamento com primer antioxidante. Trabalhado e montado em oficina, para colocar com ligações soldadas em obra. (material) | 1 | 3.23 | 3.230 |
| mq08sol020 | h | Equipamentos e elementos auxiliares para soldagem elétrica. (equipamento) | 0.015 | 12.6 | 0.189 |
| mo047 | h | Montador de estruturas metálicas. (mão de obra) | 0.016 | 31.99 | 0.512 |
| mo094 | h | Ajudante de montador de estruturas metálicas. (mão de obra) | 0.016 | 30.15 | 0.482 |
| % | % | Custos diretos complementares | 2 % | 4.413 | 0.088 |
|  |  | Custos diretos |  |  | 4.501 |

Resíduos:
- colocação: mt07ala410db; fator de resíduo 0.009569

## Recursos

**mt07ala410db** kg Aço laminado A36
Dados técnicos: Custo energético 9.830 MJ; Emissão de CO2 0.510 kg; Código LER 17 04 05; Massa do elemento 1 kg; Volume 0.000476 m3
