# Ponto singular para cobertura curva autoportante

- Propriedade do ficheiro: CYPE Ingenieros S.A.
- Formato: FIEBDC-3/2016
- Programa: Gerador de preços para construção civil. CYPE Ingenieros, S.A.
- Data: 27/09/2024
- Âmbito geográfico: Brasil
- Moeda: BRL
- Custos indiretos: 3 %
- Despesas gerais: 13 %
- Lucro: 6 %
- IVA: 17 %

## E Estruturas

### EA Metálicas

#### EAQ Coberturas autoportantes

**EAQ011** m Ponto singular para cobertura curva autoportante.
Canaleta para cobertura curva autoportante, com chapa dobrada de aço galvanizado, de 1,0 mm de espessura, 80 cm de desenvolvimento e 4 dobras. Inclusive acessórios de fixação das peças aos perfis autoportantes de chapa e vedante de base neutra monocomponente, para vedação de juntas.
Inclui: Marcação e colocação do arremate. Fixação mecânica. Colocação da junta de estanqueidade.
Critério de medição de projeto: Largura medida segundo documentação gráfica de Projeto, incrementada em 5 cm para cada lado.
Critério de quantitativos de obra: Medir-se-á o comprimento realmente executado segundo especificações de Projeto, incluindo as entregas nos apoios.

| Código | Un | Descrição | Rendimento | Preço | Importância |
|---|---|---|---|---|---|
| mt12www030acE | m | Chapa dobrada de aço galvanizado, de 1 mm de espessura, 80 cm de desenvolvimento e 4 dobras, para canaleta. (material) | 1.07 | 36.36 | 38.905 |
| mt13ccg030d | Un | Parafuso autoatarraxante de 6,5x130 mm de aço galvanizado, com arruela. (material) | 8 | 1.04 | 8.320 |
| mt21vva011 | l | Vedante de base neutra monocomponente, para vedação de juntas; para aplicar com pistola. (material) | 0.025 | 42.03 | 1.051 |
| mo051 | h | Montador de painéis metálicos. (mão de obra) | 0.366 | 33.54 | 12.276 |
| mo098 | h | Ajudante de montador de painéis metálicos. (mão de obra) | 0.183 | 27.93 | 5.111 |
| % | % | Custos diretos complementares | 2 % | 65.663 | 1.313 |
|  |  | Custos diretos |  |  | 66.976 |

Resíduos:
- colocação: mt13ccg030d Parafuso autoatarraxante de 6,5x130 mm de aço galvanizado, com arruela; fator de resíduo 0.0041129

## Recursos

**mt13ccg030d** Un Parafuso autoatarraxante de 6,5x130 mm de aço galvanizado, com arruela
Dados técnicos: Custo energético 0.642 MJ; Emissão de CO2 0.065 kg; Código LER 17 04 05; Massa do elemento 0.0248 kg; Volume 0.000012 m3
Resíduos:
- embalagem: re150101 Embalagens de papel e cartão. (componente de resíduo); rendimento 0.001 kg; Código LER 15 01 01; Massa do elemento 1 kg; Volume 0.001333 m3
