# Pilar pré-fabricado de concreto armado, imitação de madeira

- Propriedade do ficheiro: CYPE Ingenieros S.A.
- Formato: FIEBDC-3/2016
- Programa: Gerador de preços para construção civil. CYPE Ingenieros, S.A.
- Data: 17/06/2025
- Âmbito geográfico: Brasil
- Moeda: BRL
- Custos indiretos: 3 %
- Despesas gerais: 13 %
- Lucro: 6 %
- IVA: 17 %

## E Estruturas

### EP Concreto pré-fabricado

#### EPS Pilares

**EPS100** Un Pilar pré-fabricado de concreto armado, imitação de madeira.
Pilar pré-fabricado de concreto armado, de 30x30 cm e seção oca, de 100 cm de altura, com 4 barras de aço de 12 mm de diâmetro, acabamento imitação madeira, com uma demão de lasur. Inclusive concreto C25 classe de agressividade ambiental II e tipo de ambiente urbano, brita 1, consistência S50 para enchimento do pilar e peça troncopiramidal para apoio.
Inclui: Implantação dos pilares. Levantamento e colocação dos pilares através de grua. Ajuste à sua posição correta e nivelamento. Montagem e desmontagem de escoras complementares.
Critério de medição de projeto: Número de unidades previstas, segundo documentação gráfica de Projeto.
Critério de quantitativos de obra: Medir-se-á o número de unidades realmente executadas segundo especificações de Projeto.

| Código | Un | Descrição | Rendimento | Preço | Importância |
|---|---|---|---|---|---|
| mt07pha080a | Un | Pilar pré-fabricado de concreto armado, de 30x30 cm e seção oca, de 100 cm de altura, com 4 barras de aço de 12 mm de diâmetro, acabamento imitação madeira, com uma demão de lasur. (material) | 1 | 1034.74 | 1034.740 |
| mt07pha081a | Un | Peça troncopiramidal de 37x37 cm de base inferior, 32x32 cm de base superior e 35 cm de altura, acabamento imitação madeira, com uma demão de lasur, para apoio de pilar pré-fabricado de concreto armado, de 30x30 cm e seção oca. (material) | 1 | 271.09 | 271.090 |
| mt10haf080iea | m³ | Concreto C25 classe de agressividade ambiental II e tipo de ambiente urbano, brita 1, consistência S50, dosado em central, segundo ABNT NBR 8953. (material) | 0.049 | 342.95 | 16.805 |
| mq07gte010a | h | Guindaste móvel de braço telescópico com uma capacidade de elevação de 12 t e 20 m de altura máxima de trabalho. (equipamento) | 0.2 | 214.7 | 42.940 |
| mo046 | h | Montador de estruturas pré-fabricadas de concreto. (mão de obra) | 0.261 | 33.07 | 8.631 |
| mo093 | h | Ajudante de montador de estruturas pré-fabricadas de concreto. (mão de obra) | 0.47 | 31.41 | 14.763 |
| % | % | Custos diretos complementares | 2 % | 1388.969 | 27.779 |
|  |  | Custos diretos |  |  | 1416.748 |

Resíduos:
- colocação: mt07pha080a; fator de resíduo 0.0209341
- colocação: mt07pha081a; fator de resíduo 0.0252
- colocação: mt10haf080iea; fator de resíduo 0.00121681

## Recursos

**mt07pha080a** Un Pilar pré-fabricado de concreto armado
Dados técnicos: Custo energético 403.507 MJ; Emissão de CO2 23.747 kg; Código LER 17 01 01; Massa do elemento 140 kg; Volume 0.093333 m3
Resíduos:
- embalagem: re170201 Madeira. (componente de resíduo); rendimento 1.115 kg; Código LER 17 02 01; Massa do elemento 1 kg; Volume 0.000909 m3
- embalagem: re170203 Plástico. (componente de resíduo); rendimento 0.42 kg; Código LER 17 02 03; Massa do elemento 1 kg; Volume 0.001667 m3

**mt07pha081a** Un Peça troncopiramidal de 37x37 cm de base inferior
Dados técnicos: Custo energético 153.147 MJ; Emissão de CO2 8.923 kg; Código LER 17 01 01; Massa do elemento 52 kg; Volume 0.034667 m3
Resíduos:
- embalagem: re170201 Madeira; rendimento 0.421 kg
- embalagem: re170203 Plástico; rendimento 0.18 kg

**mt10haf080iea** m³ Concreto C25 classe de agressividade ambiental II e tipo de ambiente urbano
Dados técnicos: Custo energético 1876.000 MJ; Emissão de CO2 234.500 kg; Código LER 17 01 01; Massa do elemento 2345 kg; Volume 1.563333 m3
