# Parede divisória interior para câmara frigorífica, de painéis sanduíche isolantes, de aço

- Propriedade do ficheiro: CYPE Ingenieros S.A.
- Formato: FIEBDC-3/2016
- Programa: Gerador de preços para construção civil. CYPE Ingenieros, S.A.
- Data: 13/02/2025
- Âmbito geográfico: Brasil
- Moeda: BRL
- Custos indiretos: 3 %
- Despesas gerais: 13 %
- Lucro: 6 %
- IVA: 17 %

## F Fachadas, paredes, divisórias e proteções

### FI Paredes divisórias leves

#### FIF Painéis para câmaras frigoríficas

**FIF010** m² Parede divisória interior para câmara frigorífica, de painéis sanduíche isolantes, de aço.
Parede divisória interior, para câmara frigorífica de produtos refrigerados, com temperatura ambiente superior a 0°C, com painéis sanduíche isolantes com encaixe macho-fêmea de aço pré-lacado, de 120 mm de espessura e 1130 mm de largura, Euroclasse B-s2, d0 de reação ao fogo, formados por dupla face metálica de chapa de aço pré-lacado, acabamento com tinta de poliéster para uso alimentar, cor branca, de espessura exterior 0,5 mm e espessura interior 0,5 mm e alma isolante de poliuretano de 40 kg/m³ de densidade média, fixados a perfil suporte de aço galvanizado com parafusos autoatarraxantes, previamente fixado à laje com parafusos de cabeça hexagonal com arruela (4 ud/m²). Inclusive marcação, desperdícios, arremates perimetrais com perfis sanitários, colocação de soco sanitário, resolução de encontros com peças de esquina e acessórios de fixação. Totalmente montada.
Inclui: Implantação dos painéis. Colocação e fixação dos painéis. Arremates.
Critério de medição de projeto: Superfície medida segundo documentação gráfica de Projeto, sem duplicar esquinas nem encontros, descontando as aberturas de superfície maior de 3 m².
Critério de quantitativos de obra: Medir-se-á a superfície realmente executada segundo especificações de Projeto, sem duplicar esquinas nem encontros, descontando as aberturas de superfície maior de 3 m².

| Código | Un | Descrição | Rendimento | Preço | Importância |
|---|---|---|---|---|---|
| mt12ppa040ee | m² | Painel sanduíche isolante com encaixe macho-fêmea de aço pré-lacado, de 120 mm de espessura e 1130 mm de largura, Euroclasse B-s2, d0 de reação ao fogo, formado por dupla face metálica de chapa de aço pré-lacado, acabamento com tinta de poliéster para uso alimentar, cor branca, de espessura exterior 0,5 mm e espessura interior 0,5 mm e alma isolante de poliuretano de densidade média 40 kg/m³, arremates e acessórios; para câmaras frigoríficas com condições de temperatura ambiente superior a 0°C. (material) | 1.05 | 106.76 | 112.098 |
| mt12psa060a | Un | Repercussão, por m², de perfis de aço galvanizado, para montagem de painel sanduíche isolante, de aço. (material) | 1 | 7.28 | 7.280 |
| mt26ahi103a | Un | Ancoragem mecânica tipo parafuso de cabeça hexagonal com arruela, com estrela interior de seis pontas para chave Torx, de aço galvanizado, 6x40 5, de 6 mm de diâmetro e 40 mm de comprimento, para fixação sobre elementos de concreto, fissurados ou não fissurados. (material) | 4 | 1.77 | 7.080 |
| mt12psa010 | m | Perfil sanitário, côncavo, de PVC, cor branca, com perfil de fixação em L de alumínio, de 1000 mm de largura e 4000 mm de comprimento, para encontro de painéis sanduíche isolantes em câmaras frigoríficas. (material) | 0.32 | 7.51 | 2.403 |
| mt12psa030 | m | Soco sanitário, de PVC, cor branca, de 1000 mm de largura e 4000 mm de comprimento, para câmaras frigoríficas. (material) | 0.32 | 10.24 | 3.277 |
| mt12psa020a | Un | Peça de esquina interior, de PVC, cor branca, para encontro de perfis sanitários em câmaras frigoríficas. (material) | 0.2 | 3.45 | 0.690 |
| mt12psa040a | Un | Peça de esquina interior, de PVC, cor branca, para encontro de Socos sanitários em câmaras frigoríficas. (material) | 0.2 | 6.85 | 1.370 |
| mt13ccg030e | Un | Parafuso autoatarraxante de 4,2x13 mm de aço inoxidável, com arruela. (material) | 10 | 0.12 | 1.200 |
| mo053 | h | Montador de pré-fabricados interiores. (mão de obra) | 0.157 | 34.52 | 5.420 |
| mo100 | h | Ajudante de montador de pré-fabricados interiores. (mão de obra) | 0.157 | 29.06 | 4.562 |
| % | % | Custos diretos complementares | 2 % | 145.380 | 2.908 |
|  |  | Custos diretos |  |  | 148.288 |

Resíduos:
- colocação: mt12ppa040ee; fator de resíduo 0.0072
- colocação: mt26ahi103a; fator de resíduo 0.0187778
- colocação: mt13ccg030e Parafuso autoatarraxante de 4,2x13 mm de aço inoxidável, com arruela; fator de resíduo 0.005

## Recursos

**mt12ppa040ee** m² Painel sanduíche isolante com encaixe macho-fêmea de aço pré-lacado
Dados técnicos: Custo energético 236.578 MJ; Emissão de CO2 11.891 kg; Código LER 17 04 05; Massa do elemento 13.05 kg; Volume 0.006214 m3
Resíduos:
- embalagem: re170203 Plástico. (componente de resíduo); rendimento 0.032 kg; Código LER 17 02 03; Massa do elemento 1 kg; Volume 0.001667 m3

**mt26ahi103a** Un Ancoragem mecânica tipo parafuso de cabeça hexagonal com arruela
Dados técnicos: Custo energético 2.648 MJ; Emissão de CO2 0.143 kg; Código LER 17 04 05; Massa do elemento 0.009 kg; Volume 0.000004 m3
Resíduos:
- embalagem: re170203 Plástico; rendimento 0.025 kg

**mt13ccg030e** Un Parafuso autoatarraxante de 4,2x13 mm de aço inoxidável, com arruela
Dados técnicos: Custo energético 0.124 MJ; Emissão de CO2 0.019 kg; Código LER 17 04 05; Massa do elemento 0.0026 kg; Volume 0.000001 m3
Resíduos:
- embalagem: re150101 Embalagens de papel e cartão. (componente de resíduo); rendimento 0.001 kg; Código LER 15 01 01; Massa do elemento 1 kg; Volume 0.001333 m3
