# Arremate superior do encontro entre laje e fachada cortina

- Propriedade do ficheiro: CYPE Ingenieros S.A.
- Formato: FIEBDC-3/2016
- Programa: Gerador de preços para construção civil. CYPE Ingenieros, S.A.
- Data: 17/06/2024
- Âmbito geográfico: Brasil
- Moeda: BRL
- Custos indiretos: 3 %
- Despesas gerais: 13 %
- Lucro: 6 %
- IVA: 17 %

## F Fachadas, paredes, divisórias e proteções

### FM Fachadas cortina

#### FMR Arremates

**FMR010** m Arremate superior do encontro entre laje e fachada cortina.
Arremate superior de encontro de laje com fachada cortina, formado por moldura de chapa dobrada de aço galvanizado de 2,0 mm de espessura e 300 mm de desenvolvimento, para cobrir as ancoragens das lajes e servir de suporte do contrapiso. Incluindo fecho de estanqueidade com membrana impermeabilizante de borracha sintética EPDM de 2 mm de espessura, aplicada em frio e fixada ao suporte através de adesivo de contato, parafusos de aço galvanizado e vedação de junta perimetral entre a chapa e a fachada, com separador de EPDM e silicone.
Inclui: Limpeza da superfície suporte. Marcação e fixação através de aparafusamento da chapa sobre a laje. Aplicação da cola. Colocação da impermeabilização. Vedação de juntas e limpeza final.
Critério de medição de projeto: Comprimento medido segundo documentação gráfica de Projeto.
Critério de quantitativos de obra: Medir-se-á o comprimento realmente executado segundo especificações de Projeto.

| Código | Un | Descrição | Rendimento | Preço | Importância |
|---|---|---|---|---|---|
| mt15dra025 | kg | Cola de neoprene, para a união das membranas de EPDM ao suporte. (material) | 1.1 | 83.79 | 92.169 |
| mt15dra020c | m² | Lâmina de borracha EPDM, tipo II, espessura 2 mm, massa nominal 2,28 kg/m². (material) | 0.5 | 188.51 | 94.255 |
| mt25mco100f | m | Chapa dobrada de aço galvanizado, de 2 mm de espessura e 300 mm de desenvolvimento. (material) | 1.05 | 12.96 | 13.608 |
| mo049 | h | Montador de fachada cortina. (mão de obra) | 0.627 | 33.54 | 21.030 |
| mo096 | h | Ajudante de montador de fachada cortina. (mão de obra) | 0.627 | 27.93 | 17.512 |
| % | % | Custos diretos complementares | 2 % | 238.574 | 4.771 |
|  |  | Custos diretos |  |  | 243.345 |

Resíduos:
- colocação: mt15dra025 Cola de neoprene, para a união das membranas de EPDM ao suporte; fator de resíduo 0.03
- colocação: mt15dra020c Lâmina de borracha EPDM, tipo II, espessura 2 mm, massa nominal 2,28 kg/m²; fator de resíduo 0.035
- colocação: mt25mco100f Chapa dobrada de aço galvanizado, de 2 mm de espessura e 300 mm de desenvolvimento; fator de resíduo 0.00659038

## Recursos

**mt15dra025** kg Cola de neoprene, para a união das membranas de EPDM ao suporte
Dados técnicos: Custo energético 120.000 MJ; Emissão de CO2 2.960 kg; Código LER 17 02 03; Massa do elemento 1 kg; Volume 0.001667 m3

**mt15dra020c** m² Lâmina de borracha EPDM, tipo II, espessura 2 mm, massa nominal 2,28 kg/m²
Dados técnicos: Custo energético 209.337 MJ; Emissão de CO2 9.160 kg; Código LER 17 02 03; Massa do elemento 2.28 kg; Volume 0.0038 m3
Resíduos:
- embalagem: re170203 Plástico. (componente de resíduo); rendimento 0.07 kg; Código LER 17 02 03; Massa do elemento 1 kg; Volume 0.001667 m3

**mt25mco100f** m Chapa dobrada de aço galvanizado, de 2 mm de espessura e 300 mm de desenvolvimento
Dados técnicos: Custo energético 118.215 MJ; Emissão de CO2 12.018 kg; Código LER 17 04 05; Massa do elemento 4.68 kg; Volume 0.002229 m3
Resíduos:
- embalagem: re170203 Plástico; rendimento 0.008 kg
