# Soco para sistema ETICS de isolamento térmico de origem vegetal pelo exterior de fachadas

- Propriedade do ficheiro: CYPE Ingenieros S.A.
- Formato: FIEBDC-3/2016
- Programa: Gerador de preços para construção civil. CYPE Ingenieros, S.A.
- Data: 17/06/2024
- Âmbito geográfico: Brasil
- Moeda: BRL
- Custos indiretos: 3 %
- Despesas gerais: 13 %
- Lucro: 6 %
- IVA: 17 %

## F Fachadas, paredes, divisórias e proteções

### FV Fachadas ETICS com isolamento térmico de origem vegetal

#### FVM Revestimento contínuo mineral ou sintético

**FVM016** m² Soco para sistema ETICS de isolamento térmico de origem vegetal pelo exterior de fachadas.
Soco para sistema ETICS, com os painéis isolantes enterrados, composto por: impermeabilização do suporte com membrana betuminosa adesiva, de 1 mm de espessura, de aplicação a frio, até 60 cm de desenvolvimento; painel rígido de poliestireno extrudido, de superfície rugosa e estrutura celular fechada, de cor branca, de 60 mm de espessura, fixado com argamassa seca de cimento reforçada com fibras, aplicação manual e fixações mecânicas com bucha de expansão de polipropileno com tira-fundo; camada de regularização de argamassa seca de cimento reforçada com fibras, aplicação manual, armada com malha de fibra de vidro anti-álcalis, de 4x4 mm de vão de malha e de 155 g/m² de massa superficial; camada de impermeabilização de primer impermeabilizante, misturado, na relação 1/1, com cimento CEM II; camada de acabamento de argamassa, acabamento afagado, cor branca, aplicação manual, sobre primer regulador da absorção e ponte de aderência e posterior tratamento superficial através da aplicação de uma demão de tinta para exterior, à base de silicato de potássio, cor branca, acabamento mate; camada drenante com tela drenante de estrutura nodular de polietileno de alta densidade (PEAD/HDPE), com nódulos de 7,5 mm de altura, resistência à compressão 150 kN/m² segundo ISO 604, capacidade de drenagem 5 l/(s·m) e massa nominal 0,5 kg/m², colocada sobre o isolamento. Inclusive perfil de arremate de aço inoxidável, para fixação de lâmina drenante nodular e nivelamento da camada de acabamento.
Critérios considerados na determinação do preço da unidade de obra: O preço inclui a execução dos arremates nos encontros com paramentos, revestimentos ou outros elementos assentes na sua superfície.
Inclui: Preparação da superfície suporte. Corte e preparação das lâminas. Colocação da impermeabilização do suporte. Corte e preparação do isolamento. Colocação do isolamento sobre o paramento. Aplicação da argamassa base e colocação da malha de fibra de vidro na camada de regularização. Aplicação do impermeabilizante. Resolução dos pontos singulares. Formação de juntas. Aplicação da camada de acabamento. Aplicação da demão de revestimento protetor na camada de acabamento. Colocação da camada drenante.
Critério de medição de projeto: Superfície medida segundo documentação gráfica de Projeto.
Critério de quantitativos de obra: Medir-se-á a superfície realmente executada segundo especificações de Projeto.

| Código | Un | Descrição | Rendimento | Preço | Importância |
|---|---|---|---|---|---|
| mt14lbr020a | m² | Membrana betuminosa adesiva, de 1 mm de espessura, de aplicação a frio, temperatura de aplicação entre 0°C e 40°C, para fundações, fornecida em rolos de 33 cm de largura e 10 m de comprimento. (material) | 0.6 | 245.55 | 147.330 |
| mt28mab010g | kg | Argamassa seca de cimento reforçada com fibras, composta por cimento branco, cal hidratada, cargas minerais, quartzo e aditivos, permeável ao vapor de água, para aplicar com desempenadeira. (material) | 9 | 3.46 | 31.140 |
| mt16pxg010d | m² | Painel rígido de poliestireno extrudido, de superfície rugosa e estrutura celular fechada, de cor branca, de 60 mm de espessura, resistência térmica 1,76 m²K/W, condutibilidade térmica 0,034 W/(mK), Euroclasse E de reação ao fogo. (material) | 1.05 | 135.57 | 142.349 |
| mt16bab021I | Un | Bucha de expansão de polipropileno com tira-fundo, de 8 mm de diâmetro e 115 mm de comprimento, com tampão de EPS para evitar pontes térmicas pontuais na fixação do isolamento. (material) | 10 | 4.49 | 44.900 |
| mt28mab020d | m² | Malha de fibra de vidro anti-álcalis, de 4x4 mm de vão de malha, de 155 g/m² de massa superficial e de 1,1x50 m, para armar argamassas. (material) | 1.1 | 4.48 | 4.928 |
| mt28mab040d | l | Primer impermeabilizante, à base de resinas sintéticas em dispersão aquosa, como proteção contra à umidade por capilaridade e infiltrações de água de chuva; para aplicar com trincha. (material) | 0.35 | 22.9 | 8.015 |
| mt08cet020a | t | Cimento CEM II / A-L 32,5 N, a granel. (material) | 0.001 | 234.56 | 0.235 |
| mt28mab030g | kg | Primer regulador da absorção e ponte de aderência, à base de copolímeros acrílicos, silicato de potássio e pigmentos, resistente à intempérie; para aplicar com trincha ou rolo. (material) | 0.35 | 10.5 | 3.675 |
| mt28mab050K | kg | Argamassa, acabamento afagado, cor branca, composta por cimento branco, cal hidratada, pó de mármore, quartzo e aditivos, com um tamanho máximo de partícula de 1,5 mm, permeável ao vapor de água e resistente à intempérie, para aplicar com desempenadeira. (material) | 2 | 4.26 | 8.520 |
| mt27psh010g | l | Tinta para exterior, à base de silicato de potássio, cor branca, acabamento mate, permeável ao vapor de água, fungicida e resistente à intempérie; para aplicar com trincha, rolo ou pistola. (material) | 0.3 | 17.84 | 5.352 |
| mt14gdo010a | m² | Tela drenante de estrutura nodular de polietileno de alta densidade (PEAD/HDPE), com nódulos de 7,5 mm de altura, resistência à compressão 150 kN/m² segundo ISO 604, capacidade de drenagem 5 l/(s·m) e massa nominal 0,5 kg/m². (material) | 0.2 | 13.97 | 2.794 |
| mt14baa030a | m | Perfil de arremate de aço inoxidável, para fixação de lâmina drenante nodular e nivelamento da camada de acabamento. (material) | 0.17 | 13.13 | 2.232 |
| mo054 | h | Montador de isolamentos. (mão de obra) | 0.105 | 33.54 | 3.522 |
| mo101 | h | Ajudante de montador de isolamentos. (mão de obra) | 0.105 | 27.93 | 2.933 |
| mo039 | h | Pedreiro de acabamento. (mão de obra) | 0.627 | 32.24 | 20.214 |
| mo079 | h | Ajudante de pedreiro de acabamento. (mão de obra) | 0.627 | 30.23 | 18.954 |
| mo032 | h | Aplicador de produtos impermeabilizantes. (mão de obra) | 0.105 | 32.24 | 3.385 |
| mo070 | h | Ajudante de aplicador de produtos impermeabilizantes. (mão de obra) | 0.105 | 30.23 | 3.174 |
| % | % | Custos diretos complementares | 2 % | 453.652 | 9.073 |
|  |  | Custos diretos |  |  | 462.725 |

Resíduos:
- colocação: mt14lbr020a; fator de resíduo 0.035
- colocação: mt28mab010g; fator de resíduo 0.008044
- colocação: mt16pxg010d; fator de resíduo 0.024
- colocação: mt28mab020d; fator de resíduo 0.055
- colocação: mt28mab040d; fator de resíduo 0.0466686
- colocação: mt08cet020a Cimento CEM II / A-L 32,5 N, a granel; fator de resíduo 0.0063
- colocação: mt28mab050K; fator de resíduo 0.0066
- colocação: mt27psh010g; fator de resíduo 0.055
- colocação: mt14gdo010a; fator de resíduo 0.07
- colocação: mt14baa030a Perfil de arremate de aço inoxidável, para fixação de lâmina drenante nodular e nivelamento da camada de acabamento; fator de resíduo 0.0149772

## Recursos

**mt14lbr020a** m² Membrana betuminosa adesiva
Dados técnicos: Custo energético 120.962 MJ; Emissão de CO2 3.497 kg; Código LER 17 03 02; Massa do elemento 2 kg; Volume 0.002 m3
Resíduos:
- embalagem: re170203 Plástico. (componente de resíduo); rendimento 0.07 kg; Código LER 17 02 03; Massa do elemento 1 kg; Volume 0.001667 m3

**mt28mab010g** kg Argamassa seca de cimento reforçada com fibras
Dados técnicos: Custo energético 3.340 MJ; Emissão de CO2 0.250 kg; Código LER 17 01 01; Massa do elemento 1 kg; Volume 0.000667 m3

**mt16pxg010d** m² Painel rígido de poliestireno extrudido
Dados técnicos: Custo energético 177.039 MJ; Emissão de CO2 5.648 kg; Código LER 17 06 04; Massa do elemento 1.98 kg; Volume 0.0033 m3
Resíduos:
- embalagem: re170203 Plástico; rendimento 0.034 kg

**mt16bab021I** Un Bucha de expansão de polipropileno com tira-fundo
Dados técnicos: Custo energético 0.311 MJ; Emissão de CO2 0.072 kg
Resíduos:
- embalagem: re150101 Embalagens de papel e cartão. (componente de resíduo); rendimento 0.072 kg; Código LER 15 01 01; Massa do elemento 1 kg; Volume 0.001333 m3

**mt28mab020d** m² Malha de fibra de vidro anti-álcalis
Dados técnicos: Custo energético 13.155 MJ; Emissão de CO2 0.647 kg; Código LER 17 02 03; Massa do elemento 0.155 kg; Volume 0.000258 m3
Resíduos:
- embalagem: re170203 Plástico; rendimento 0.024 kg

**mt28mab040d** l Primer impermeabilizante
Dados técnicos: Custo energético 105.840 MJ; Emissão de CO2 4.027 kg; Código LER 17 09 04; Massa do elemento 1.4 kg; Volume 0.000933 m3
Resíduos:
- embalagem: re150104 Embalagens de metal. (componente de resíduo); rendimento 0.052 kg; Código LER 15 01 04; Massa do elemento 1 kg; Volume 0.001667 m3

**mt08cet020a** t Cimento CEM II / A-L 32,5 N, a granel
Dados técnicos: Custo energético 6740.000 MJ; Emissão de CO2 880.000 kg; Código LER 17 01 01; Massa do elemento 1000 kg; Volume 0.666667 m3

**mt28mab050K** kg Argamassa, acabamento afagado
Dados técnicos: Custo energético 4.268 MJ; Emissão de CO2 0.262 kg; Código LER 17 01 01; Massa do elemento 1 kg; Volume 0.000667 m3
Resíduos:
- embalagem: re150101 Embalagens de papel e cartão; rendimento 0.014 kg

**mt27psh010g** l Tinta para exterior
Dados técnicos: Custo energético 43.089 MJ; Emissão de CO2 1.503 kg; Código LER 08 01 11; Massa do elemento 1.45 kg; Volume 0.001611 m3
Resíduos:
- embalagem: re170203 Plástico; rendimento 0.023 kg

**mt14gdo010a** m² Tela drenante de estrutura nodular de polietileno de alta densidade (PEAD/HDPE)
Dados técnicos: Custo energético 53.284 MJ; Emissão de CO2 2.646 kg; Código LER 17 02 03; Massa do elemento 0.5 kg; Volume 0.000833 m3
Resíduos:
- embalagem: re170203 Plástico; rendimento 0.05 kg

**mt14baa030a** m Perfil de arremate de aço inoxidável, para fixação de lâmina drenante nodular e nivelamento da camada de acabamento
Dados técnicos: Custo energético 17.255 MJ; Emissão de CO2 2.484 kg; Código LER 17 04 05; Massa do elemento 0.351 kg; Volume 0.000167 m3
Resíduos:
- embalagem: re170203 Plástico; rendimento 0.006 kg
