# Taxa por entrega de contentor com resíduos perigosos a área licenciada de destinação de resíduos

- Propriedade do ficheiro: CYPE Ingenieros S.A.
- Formato: FIEBDC-3/2016
- Programa: Gerador de preços para construção civil. CYPE Ingenieros, S.A.
- Data: 17/06/2024
- Âmbito geográfico: Brasil
- Moeda: BRL
- Custos indiretos: 3 %
- Despesas gerais: 13 %
- Lucro: 6 %
- IVA: 17 %

## G Gestão de resíduos

### GE Gestão de resíduos perigosos

#### GEC Entrega de resíduos perigosos a área de destinação licenciada

**GEC015** Un Taxa por entrega de contentor com resíduos perigosos a área licenciada de destinação de resíduos.
Taxa por entrega a área licenciada de destinação de resíduos perigosos, de contentor de 1,0 m³ com vidro, plástico e madeira contendo ou contaminados com substâncias perigosas procedentes da construção ou demolição.
Critérios considerados na determinação do preço da unidade de obra: O preço não inclui o o contentor nem o transporte.
Critério de medição de projeto: Número de unidades previstas, segundo documentação gráfica de Projeto.
Critério de quantitativos de obra: Serão medidas o número de unidades realmente entregadas segundo especificações de Projeto.

| Código | Un | Descrição | Rendimento | Preço | Importância |
|---|---|---|---|---|---|
| mt08grg040b | Un | Taxa por entrega a área licenciada de destinação de resíduos perigosos de caçamba de 1 m³ de capacidade, com vidro, plástico e madeira contendo ou contaminados com substâncias perigosas procedentes da construção ou demolição. (material) | 1 | 379.3 | 379.300 |
| % | % | Custos diretos complementares | 2 % | 379.300 | 7.586 |
|  |  | Custos diretos |  |  | 386.886 |
