# Ancoragem química em concreto

- Propriedade do ficheiro: CYPE Ingenieros S.A.
- Formato: FIEBDC-3/2016
- Programa: Gerador de preços para construção civil. CYPE Ingenieros, S.A.
- Data: 17/06/2024
- Âmbito geográfico: Brasil
- Moeda: BRL
- Custos indiretos: 3 %
- Despesas gerais: 13 %
- Lucro: 6 %
- IVA: 17 %

## H Arremates e trabalhos auxiliares

### HA Ancoragens

#### HAH Sobre concreto

**HAH020** Un Ancoragem química em concreto.
Ancoragem química composta por resina e barra roscada de aço inoxidável A4-70, com porca e arruela, de 12 mm de diâmetro, para fixação de elemento não estrutural a suporte de concreto endurecido.
Inclui: Implantação da posição da ancoragem. Execução da perfuração. Limpeza do pó resultante. Preparação do cartucho. Injeção da resina. Inserção do elemento de fixação. Aplicação do par de aperto com chave dinamométrica. Limpeza dos restos sobrantes.
Critério de medição de projeto: Número de unidades previstas, segundo documentação gráfica de Projeto.
Critério de quantitativos de obra: Medir-se-á o número de unidades realmente executadas segundo especificações de Projeto.

| Código | Un | Descrição | Rendimento | Preço | Importância |
|---|---|---|---|---|---|
| mt26aaq010f | Un | Ancoragem química composta por resina e barra roscada de aço inoxidável A4-70, segundo ISO 3506-1; com porca e arruela, de 12 mm de diâmetro. (material) | 1 | 13.64 | 13.640 |
| mo113 | h | Auxiliar de serviços gerais. (mão de obra) | 0.042 | 27.81 | 1.168 |
| % | % | Custos diretos complementares | 2 % | 14.808 | 0.296 |
|  |  | Custos diretos |  |  | 15.104 |

## Recursos

**mt26aaq010f** Un Ancoragem química composta por resina e barra roscada de aço inoxidável A4-70
Dados técnicos: Custo energético 15.985 MJ; Emissão de CO2 1.389 kg; Código LER 17 09 04; Massa do elemento 0.25 kg; Volume 0.000167 m3
Resíduos:
- embalagem: re150101 Embalagens de papel e cartão. (componente de resíduo); rendimento 0.002 kg; Código LER 15 01 01; Massa do elemento 1 kg; Volume 0.001333 m3
- embalagem: re170203 Plástico. (componente de resíduo); rendimento 0.002 kg; Código LER 17 02 03; Massa do elemento 1 kg; Volume 0.001667 m3
