# Perfil de esquina autocolante, de alumínio

- Propriedade do ficheiro: CYPE Ingenieros S.A.
- Formato: FIEBDC-3/2016
- Programa: Gerador de preços para construção civil. CYPE Ingenieros, S.A.
- Data: 17/06/2024
- Âmbito geográfico: Brasil
- Moeda: BRL
- Custos indiretos: 3 %
- Despesas gerais: 13 %
- Lucro: 6 %
- IVA: 17 %

## H Arremates e trabalhos auxiliares

### HD Perfis decorativos

#### HDC Perfis para esquinas

**HDC011** m Perfil de esquina autocolante, de alumínio.
Perfil autocolante em L, para a proteção de esquinas exteriores em revestimentos, de alumínio anodizado, com abas de 23x23 mm de comprimento e 2 mm de espessura.
Inclui: Preparação da superfície suporte. Marcação. Corte e preparação. Colocação e fixação.
Critério de medição de projeto: Comprimento medido segundo documentação gráfica de Projeto. Não foi incrementada a medição por perdas, uma vez que na composição se considerou 5% a mais.
Critério de quantitativos de obra: Medir-se-á o comprimento realmente executado segundo especificações de Projeto.

| Código | Un | Descrição | Rendimento | Preço | Importância |
|---|---|---|---|---|---|
| mt18jpc110a | m | Perfil autocolante em L, para a proteção de esquinas exteriores em revestimentos, de alumínio anodizado, com abas de 23x23 mm de comprimento e 2 mm de espessura. (material) | 1.05 | 24.72 | 25.956 |
| mo024 | h | Ladrilhista (azulejista). (mão de obra) | 0.052 | 32.24 | 1.676 |
| % | % | Custos diretos complementares | 2 % | 27.632 | 0.553 |
|  |  | Custos diretos |  |  | 28.185 |

Resíduos:
- colocação: mt18jpc110a; fator de resíduo 0.048

## Recursos

**mt18jpc110a** m Perfil autocolante em L
Dados técnicos: Custo energético 29.059 MJ; Emissão de CO2 2.184 kg; Código LER 17 04 02; Massa do elemento 0.25 kg; Volume 0.000167 m3
Resíduos:
- embalagem: re170203 Plástico. (componente de resíduo); rendimento 0.005 kg; Código LER 17 02 03; Massa do elemento 1 kg; Volume 0.001667 m3
