# Perfil de transição entre pisos a diferentes níveis, de aço inoxidável

- Propriedade do ficheiro: CYPE Ingenieros S.A.
- Formato: FIEBDC-3/2016
- Programa: Gerador de preços para construção civil. CYPE Ingenieros, S.A.
- Data: 17/06/2024
- Âmbito geográfico: Brasil
- Moeda: BRL
- Custos indiretos: 3 %
- Despesas gerais: 13 %
- Lucro: 6 %
- IVA: 17 %

## H Arremates e trabalhos auxiliares

### HD Perfis decorativos

#### HDS Perfis para juntas entre pisos

**HDS040** m Perfil de transição entre pisos a diferentes níveis, de aço inoxidável.
Perfil de transição entre pisos a diferentes níveis, de aço inoxidável AISI 304, com superfície lisa, de 35 mm de largura para salvar desníveis entre 1 e 5 mm. COLOCAÇÃO: com parafusos.
Inclui: Preparação da superfície suporte. Marcação. Corte e preparação. Colocação e fixação.
Critério de medição de projeto: Comprimento medido segundo documentação gráfica de Projeto. Não foi incrementada a medição por perdas, uma vez que na composição se considerou 5% a mais.
Critério de quantitativos de obra: Medir-se-á o comprimento realmente executado segundo especificações de Projeto.

| Código | Un | Descrição | Rendimento | Preço | Importância |
|---|---|---|---|---|---|
| mt18jpc080a | m | Perfil de transição entre pisos a diferentes níveis, de aço inoxidável AISI 304, com superfície lisa, de 35 mm de largura para salvar desníveis entre 1 e 5 mm, com furos para aparafusar à superfície suporte e parafusos. (material) | 1.05 | 12.94 | 13.587 |
| mo023 | h | Ladrilhista. (mão de obra) | 0.052 | 32.24 | 1.676 |
| % | % | Custos diretos complementares | 2 % | 15.263 | 0.305 |
|  |  | Custos diretos |  |  | 15.568 |

Resíduos:
- colocação: mt18jpc080a; fator de resíduo 0.0058303

## Recursos

**mt18jpc080a** m Perfil de transição entre pisos a diferentes níveis
Dados técnicos: Custo energético 8.603 MJ; Emissão de CO2 1.192 kg; Código LER 17 04 05; Massa do elemento 0.165 kg; Volume 0.000079 m3
Resíduos:
- embalagem: re170203 Plástico. (componente de resíduo); rendimento 0.008 kg; Código LER 17 02 03; Massa do elemento 1 kg; Volume 0.001667 m3
