# Moldura para vão de fachada, pré-fabricada de concreto

- Propriedade do ficheiro: CYPE Ingenieros S.A.
- Formato: FIEBDC-3/2016
- Programa: Gerador de preços para construção civil. CYPE Ingenieros, S.A.
- Data: 27/09/2024
- Âmbito geográfico: Brasil
- Moeda: BRL
- Custos indiretos: 3 %
- Despesas gerais: 13 %
- Lucro: 6 %
- IVA: 17 %

## H Arremates e trabalhos auxiliares

### HR Arremates de fachada

#### HRF Pré-fabricados de concreto

**HRF050** m Moldura para vão de fachada, pré-fabricada de concreto.
Moldura para vão de fachada, pré-fabricada de concreto, de cor cinza, em peças de 160x40 mm, com reentrância e ancoragem metálica de aço inoxidável na sua face inferior; assente com argamassa de cimento, confeccionada em obra, com aditivo hidrófugo, dosificação 1:4; e rejuntamento das peças e das uniões com os muros com argamassa de rejuntamento especial para pré-fabricados de concreto. Inclusive protetor hidrófugo em base aquosa, para tratamento superficial hidrofugante.
Inclui: Preparação da superfície de apoio. Marcação da disposição das peças. Corte das peças. Colocação de réguas e fios de prumo fixados à parede. Colocação, aprumo, nivelamento e alinhamento das peças. Rejuntamento e limpeza. Aplicação em duas camadas do tratamento superficial hidrofugante.
Critério de medição de projeto: Comprimento medido pelo seu maior desenvolvimento linear, segundo documentação gráfica de Projeto.
Critério de quantitativos de obra: Medir-se-á, pelo seu maior desenvolvimento linear, o comprimento realmente executado segundo especificações de Projeto, incluindo o comprimento que se poderá perder em meias esquadrias.

| Código | Un | Descrição | Rendimento | Preço | Importância |
|---|---|---|---|---|---|
| mt08aaa010a | m³ | Água. (material) | 0.006 | 3.79 | 0.023 |
| mt01arg005a | t | Areia de pedreira, para argamassa preparada em obra. (material) | 0.03 | 50.71 | 1.521 |
| mt08cem002 | kg | Cimento cinza em sacos. (material) | 7.6 | 0.63 | 4.788 |
| mt08adt010 | kg | Aditivo hidrófugo para impermeabilização de argamassas ou concretos. (material) | 0.152 | 3.03 | 0.461 |
| mt20rhp010e | m | Moldura para vão de fachada, pré-fabricada de concreto, de cor cinza, em peças de 160x40 mm, com reentrância e ancoragem metálica de aço inoxidável na sua face inferior. (material) | 1.1 | 67.49 | 74.239 |
| mt09mcr235 | kg | Argamassa de rejuntamento para pré-fabricados de concreto e pedra artificial, composta de cimento, inertes, pigmentos e aditivos especiais. (material) | 0.279 | 6.06 | 1.691 |
| mt28pcs010a | l | Protetor hidrófugo em base aquosa, incolor, auto-limpável, repelente da água e da sujeira, para tratamento superficial hidrofugante, para aplicar com trincha sobre superfícies de pedra natural ou pedra artificial. (material) | 0.2 | 26.84 | 5.368 |
| mq06hor010 | h | Betoneira elétrica com uma capacidade de amassamento de 160 l. (equipamento) | 0.014 | 12.69 | 0.178 |
| mo020 | h | Pedreiro. (mão de obra) | 0.47 | 32.24 | 15.153 |
| mo113 | h | Auxiliar de serviços gerais. (mão de obra) | 0.637 | 27.81 | 17.715 |
| % | % | Custos diretos complementares | 2 % | 121.137 | 2.423 |
|  |  | Custos diretos |  |  | 123.560 |

Resíduos:
- colocação: mt01arg005a Areia de pedreira, para argamassa preparada em obra; fator de resíduo 0.00501329
- colocação: mt08cem002 Cimento cinza em sacos; fator de resíduo 0.0063
- colocação: mt08adt010 Aditivo hidrófugo para impermeabilização de argamassas ou concretos; fator de resíduo 0.055
- colocação: mt20rhp010e; fator de resíduo 0.0084
- colocação: mt09mcr235; fator de resíduo 0.035
- colocação: mt28pcs010a; fator de resíduo 0.0390762

## Recursos

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou concretos
Dados técnicos: Custo energético 71.130 MJ; Emissão de CO2 2.824 kg; Código LER 17 09 04; Massa do elemento 1 kg; Volume 0.000667 m3
Resíduos:
- embalagem: re170203 Plástico; rendimento 0.032 kg

**mt20rhp010e** m Moldura para vão de fachada
Dados técnicos: Custo energético 3.139 MJ; Emissão de CO2 1.643 kg; Código LER 17 01 01; Massa do elemento 10.88 kg; Volume 0.007253 m3
Resíduos:
- embalagem: re170201 Madeira; rendimento 0.015 kg
- embalagem: re170203 Plástico; rendimento 0.008 kg

**mt09mcr235** kg Argamassa de rejuntamento para pré-fabricados de concreto e pedra artificial
Dados técnicos: Custo energético 7.958 MJ; Emissão de CO2 0.580 kg; Código LER 17 09 04; Massa do elemento 1 kg; Volume 0.000667 m3
Resíduos:
- embalagem: re150101 Embalagens de papel e cartão; rendimento 0.021 kg
- embalagem: re170201 Madeira; rendimento 0.006 kg
- embalagem: re170203 Plástico; rendimento 0.009 kg

**mt28pcs010a** l Protetor hidrófugo em base aquosa
Dados técnicos: Custo energético 0.564 MJ; Emissão de CO2 0.029 kg; Código LER 17 09 04; Massa do elemento 0.8 kg; Volume 0.000533 m3
Resíduos:
- embalagem: re150104 Embalagens de metal. (componente de resíduo); rendimento 0.057 kg; Código LER 15 01 04; Massa do elemento 1 kg; Volume 0.001667 m3
