# Módulo hidrónico

- Propriedade do ficheiro: CYPE Ingenieros S.A.
- Formato: FIEBDC-3/2016
- Programa: Gerador de preços para construção civil. CYPE Ingenieros, S.A.
- Data: 14/02/2025
- Âmbito geográfico: Brasil
- Moeda: BRL
- Custos indiretos: 3 %
- Despesas gerais: 13 %
- Lucro: 6 %
- IVA: 17 %

## I Instalações

### IB Sistemas de climatização

#### IBW Sistema VRF (Mitsubishi Heavy Industries)

**IBW375** Un Módulo hidrónico.
Módulo hidrónico, sistema ar-ar multi-split com vazão variável de refrigerante, modelo HMU140KXZE1 "MITSUBISHI HEAVY INDUSTRIES", para ligação a unidade exterior de ar condicionado, da gama KXZ ou KXZX, para gás R-410A, alimentação monofásica (230V/50Hz), potência nominal em refrigeração 14 kW (temperatura de bulbo seco do ar exterior 35°C, temperatura de entrada da água 23°C, temperatura de saída da água 18°C), potência nominal em aquecimento 14 kW (temperatura de bulbo seco do ar exterior 7°C, temperatura de entrada da água 30°C, temperatura de saída da água 35°C), dimensões (altura x largura x profundidade) 860x550x400 mm, composto por caixa de controle, permutador refrigerante-água, bomba de circulação de água e válvula de expansão eletrônica.
Critérios considerados na determinação do preço da unidade de obra: O preço não inclui a canalização nem a cablagem elétrica de alimentação.
Inclui: Marcação. Colocação e fixação. Ligação às linhas frigoríficas. Ligação à rede de condução de água. Ligação à rede elétrica. Colocação em funcionamento.
Critério de medição de projeto: Número de unidades previstas, segundo documentação gráfica de Projeto.
Critério de quantitativos de obra: Medir-se-á o número de unidades realmente executadas segundo especificações de Projeto.

| Código | Un | Descrição | Rendimento | Preço | Importância |
|---|---|---|---|---|---|
| mt42mhi090a | Un | Módulo hidrónico, sistema ar-ar multi-split com vazão variável de refrigerante, modelo HMU140KXZE1 "MITSUBISHI HEAVY INDUSTRIES", para ligação a unidade exterior de ar condicionado, da gama KXZ ou KXZX, para gás R-410A, alimentação monofásica (230V/50Hz), potência nominal em refrigeração 14 kW (temperatura de bulbo seco do ar exterior 35°C, temperatura de entrada da água 23°C, temperatura de saída da água 18°C), potência nominal em aquecimento 14 kW (temperatura de bulbo seco do ar exterior 7°C, temperatura de entrada da água 30°C, temperatura de saída da água 35°C), dimensões (altura x largura x profundidade) 860x550x400 mm, composto por caixa de controle, permutador refrigerante-água, bomba de circulação de água e válvula de expansão eletrônica. (material) | 1 | 30067.37 | 30067.370 |
| mo005 | h | Instalador de ar condicionado. (mão de obra) | 1.045 | 42.82 | 44.747 |
| mo104 | h | Ajudante de instalador de ar condicionado. (mão de obra) | 1.045 | 32.08 | 33.524 |
| % | % | Custos diretos complementares | 2 % | 30145.641 | 602.913 |
|  |  | Custos diretos |  |  | 30748.554 |

## Recursos

**mt42mhi090a** Un Módulo hidrónico
Dados técnicos: Custo energético 2533.789 MJ; Emissão de CO2 173.385 kg
Resíduos:
- embalagem: re150101 Embalagens de papel e cartão. (componente de resíduo); rendimento 0.18 kg; Código LER 15 01 01; Massa do elemento 1 kg; Volume 0.001333 m3
- embalagem: re170203 Plástico. (componente de resíduo); rendimento 0.09 kg; Código LER 17 02 03; Massa do elemento 1 kg; Volume 0.001667 m3
