# Caixa de válvulas de fecho, para sistema VRV-5, para gás R-32

- Propriedade do ficheiro: CYPE Ingenieros S.A.
- Formato: FIEBDC-3/2016
- Programa: Gerador de preços para construção civil. CYPE Ingenieros, S.A.
- Data: 17/06/2024
- Âmbito geográfico: Brasil
- Moeda: BRL
- Custos indiretos: 3 %
- Despesas gerais: 13 %
- Lucro: 6 %
- IVA: 17 %

## I Instalações

### IB Sistemas de climatização

#### IBY Sistema VRV (Daikin)

**IBY175** Un Caixa de válvulas de fecho, para sistema VRV-5, para gás R-32.
Caixa de válvulas de fecho, de 4 pares de ligações para as unidades interiores, para sistema VRV-5 (Volume de Refrigerante Variável), para gás R-32, modelo SV4A14A "DAIKIN", número máximo de unidades interiores ligáveis 20, número máximo de unidades interiores ligáveis 5 por derivação, índice de capacidade máximo das unidades interiores ligáveis 400, índice de capacidade máximo das unidades interiores ligáveis 140 por derivação, peso 40 kg e alimentação monofásica (230V/50Hz), com duas ligações para a unidade exterior, uma para a linha de líquido e outra para a linha de gás, e duas ligações para cada unidade interior, uma para a linha de líquido e outra para a linha de gás, com isolamento térmico e acústico de espuma de poliuretano. Inclusive elementos para suspensão ao teto.
Critérios considerados na determinação do preço da unidade de obra: O preço não inclui a canalização nem a cablagem elétrica de alimentação.
Inclui: Marcação. Colocação e fixação. Ligação às linhas frigoríficas. Ligação à rede elétrica.
Critério de medição de projeto: Número de unidades previstas, segundo documentação gráfica de Projeto.
Critério de quantitativos de obra: Medir-se-á o número de unidades realmente executadas segundo especificações de Projeto.

| Código | Un | Descrição | Rendimento | Preço | Importância |
|---|---|---|---|---|---|
| mt42dai069b | Un | Caixa de válvulas de fecho, de 4 pares de ligações para as unidades interiores, para sistema VRV-5 (Volume de Refrigerante Variável), para gás R-32, modelo SV4A14A "DAIKIN", número máximo de unidades interiores ligáveis 20, número máximo de unidades interiores ligáveis 5 por derivação, índice de capacidade máximo das unidades interiores ligáveis 400, índice de capacidade máximo das unidades interiores ligáveis 140 por derivação, peso 40 kg e alimentação monofásica (230V/50Hz), com duas ligações para a unidade exterior, uma para a linha de líquido e outra para a linha de gás, e duas ligações para cada unidade interior, uma para a linha de líquido e outra para a linha de gás, com isolamento térmico e acústico de espuma de poliuretano. (material) | 1 | 19387.67 | 19387.670 |
| mt42www090 | Un | Kit de suportes para suspensão ao teto, formado por quatro barras roscadas de aço galvanizado, com as correspondentes buchas, porcas e arruelas. (material) | 1 | 147.33 | 147.330 |
| mo005 | h | Instalador de ar condicionado. (mão de obra) | 0.523 | 40.91 | 21.396 |
| mo104 | h | Ajudante de instalador de ar condicionado. (mão de obra) | 0.523 | 30.78 | 16.098 |
| % | % | Custos diretos complementares | 2 % | 19572.494 | 391.450 |
|  |  | Custos diretos |  |  | 19963.944 |
