# Reservatório de combustível líquido, de superfície, de polietileno de alta densidade (PEAD/HDPE)

- Propriedade do ficheiro: CYPE Ingenieros S.A.
- Formato: FIEBDC-3/2016
- Programa: Gerador de preços para construção civil. CYPE Ingenieros, S.A.
- Data: 17/06/2024
- Âmbito geográfico: Brasil
- Moeda: BRL
- Custos indiretos: 3 %
- Despesas gerais: 13 %
- Lucro: 6 %
- IVA: 17 %

## I Instalações

### IC Aquecimento, refrigeração, climatização e água quente

#### ICD Combustível líquido

**ICD120** Un Reservatório de combustível líquido, de superfície, de polietileno de alta densidade (PEAD/HDPE).
Reservatório certificado de óleo diesel, de superfície, colocado no exterior do edifício, de polietileno de alta densidade (PEAD/HDPE), de parede simples contido em recipiente, com uma capacidade de 2000 litros. Incluindo recipiente, acessórios de ligação e elementos de proteção segundo norma. Totalmente montado, ligado e testado.
Inclui: Colocação de recipiente estanque. Colocação do reservatório. Montagem de acessórios.
Critério de medição de projeto: Número de unidades previstas, segundo documentação gráfica de Projeto.
Critério de quantitativos de obra: Medir-se-á o número de unidades realmente executadas segundo especificações de Projeto.

| Código | Un | Descrição | Rendimento | Preço | Importância |
|---|---|---|---|---|---|
| mt38dep118b | Un | Recipiente de coleta de derrames de chapa de aço galvanizado, com uma capacidade de 2000 litros. (material) | 1 | 6322.6 | 6322.600 |
| mt38dep099e | Un | Reservatório certificado de combustível líquido, de superfície, de polietileno de alta densidade (PEAD/HDPE), de parede simples, de 2220x720x1725 mm, com uma capacidade de 2000 litros e quatro bocas de entrada/saída. (material) | 1 | 4046.45 | 4046.450 |
| mt38dep114a | Un | Acessórios de carga, aspiração e ventilação para reservatório de combustível líquido de polietileno de alta densidade (PEAD/HDPE). (material) | 1 | 175.13 | 175.130 |
| mo004 | h | Montador de instalações de calefação. (mão de obra) | 1.045 | 40.91 | 42.751 |
| mo103 | h | Ajudante de montador de instalações de calefação. (mão de obra) | 1.045 | 30.78 | 32.165 |
| % | % | Custos diretos complementares | 2 % | 10619.096 | 212.382 |
|  |  | Custos diretos |  |  | 10831.478 |

## Recursos

**mt38dep118b** Un Recipiente de coleta de derrames de chapa de aço galvanizado, com uma capacidade de 2000 litros
Dados técnicos: Custo energético 2310.055 MJ; Emissão de CO2 236.866 kg
Resíduos:
- embalagem: re150101 Embalagens de papel e cartão. (componente de resíduo); rendimento 1.584 kg; Código LER 15 01 01; Massa do elemento 1 kg; Volume 0.001333 m3

**mt38dep099e** Un Reservatório certificado de combustível líquido
Dados técnicos: Custo energético 10963.246 MJ; Emissão de CO2 388.873 kg
Resíduos:
- embalagem: re150101 Embalagens de papel e cartão; rendimento 0.086 kg
