# Radiador toalheiro

- Propriedade do ficheiro: CYPE Ingenieros S.A.
- Formato: FIEBDC-3/2016
- Programa: Gerador de preços para construção civil. CYPE Ingenieros, S.A.
- Data: 17/06/2024
- Âmbito geográfico: Brasil
- Moeda: BRL
- Custos indiretos: 3 %
- Despesas gerais: 13 %
- Lucro: 6 %
- IVA: 17 %

## I Instalações

### IC Aquecimento, refrigeração, climatização e água quente

#### ICE Emissores a água para aquecimento e refrigeração

**ICE050** Un Radiador toalheiro.
Radiador toalheiro tubular de chapa de aço acabamento cromado, para banheiros, gama média, de 500x1156 mm e emissão calorífica 273 kcal/h para uma diferença média de temperatura de 50°C entre o radiador e o ambiente, em instalação de aquecimento central por água, para instalação com sistema bitubo. Inclusive válvula de secionamento, detentor, acessórios de ligação e montagem, jogo de suportes e ancoragens de fixação a paramento, purgador e todos os acessórios necessários para o seu correto funcionamento. Totalmente montado, ligado e testado.
Inclui: Marcação através de molde. Fixação em paramento com elementos de ancoragem. Localização e fixação das unidades. Montagem de acessórios. Ligação com a rede de abastecimento de água.
Critério de medição de projeto: Número de unidades previstas, segundo documentação gráfica de Projeto.
Critério de quantitativos de obra: Medir-se-á o número de unidades realmente executadas segundo especificações de Projeto.

| Código | Un | Descrição | Rendimento | Preço | Importância |
|---|---|---|---|---|---|
| mt38emn110a | Un | Radiador toalheiro tubular de chapa de aço acabamento cromado, para banheiros, em instalações de água quente até 8 bar e 110°C, gama média, de 500x1156 mm e emissão calorífica 273 kcal/h para uma diferença média de temperatura de 50°C entre o radiador e o ambiente. (material) | 1 | 3238.27 | 3238.270 |
| mt38emn011a | Un | Kit de suportes e ancoragens de fixação a paramento, para radiador toalheiro tubular, acabamento cromado. (material) | 1 | 172.14 | 172.140 |
| mt38emi112 | Un | Kit para ligação de radiador de chapa de aço à tubulação de distribuição, composto por válvula de secionamento, detentor, ligações e outros acessórios necessários. (material) | 1 | 87.39 | 87.390 |
| mo004 | h | Montador de instalações de calefação. (mão de obra) | 0.836 | 40.91 | 34.201 |
| mo103 | h | Ajudante de montador de instalações de calefação. (mão de obra) | 0.836 | 30.78 | 25.732 |
| % | % | Custos diretos complementares | 2 % | 3557.733 | 71.155 |
|  |  | Custos diretos |  |  | 3628.888 |

## Recursos

**mt38emn110a** Un Radiador toalheiro tubular de chapa de aço acabamento cromado
Dados técnicos: Custo energético 131.564 MJ; Emissão de CO2 8.081 kg
Resíduos:
- embalagem: re150101 Embalagens de papel e cartão. (componente de resíduo); rendimento 1.527 kg; Código LER 15 01 01; Massa do elemento 1 kg; Volume 0.001333 m3

**mt38emn011a** Un Kit de suportes e ancoragens de fixação a paramento, para radiador toalheiro tubular, acabamento cromado
Dados técnicos: Custo energético 2.988 MJ; Emissão de CO2 0.214 kg
Resíduos:
- embalagem: re150101 Embalagens de papel e cartão; rendimento 0.072 kg

**mt38emi112** Un Kit para ligação de radiador de chapa de aço à tubulação de distribuição
Dados técnicos: Custo energético 66.805 MJ; Emissão de CO2 4.545 kg
Resíduos:
- embalagem: re150101 Embalagens de papel e cartão; rendimento 0.072 kg
