# Caldeira a gás, doméstica, convencional, de pé, para aquecimento

- Propriedade do ficheiro: CYPE Ingenieros S.A.
- Formato: FIEBDC-3/2016
- Programa: Gerador de preços para construção civil. CYPE Ingenieros, S.A.
- Data: 17/06/2024
- Âmbito geográfico: Brasil
- Moeda: BRL
- Custos indiretos: 3 %
- Despesas gerais: 13 %
- Lucro: 6 %
- IVA: 17 %

## I Instalações

### IC Aquecimento, refrigeração, climatização e água quente

#### ICG Caldeiras a gás

**ICG030** Un Caldeira a gás, doméstica, convencional, de pé, para aquecimento.
Caldeira de pé a gás (P/N), para aquecimento, câmara de combustão aberta e tiragem natural, potência de 54 kW, dimensões 884x737x850 mm, acendimento eletrônico e segurança por ionização, sem chama piloto, equipamento formado por: corpo de caldeira de ferro fundido, painel de controle e comando, queimador multigás para gás natural e propano, sensor de controle de fumos, sem incluir o duto para evacuação dos produtos da combustão. Totalmente montada, ligada e testada.
Inclui: Marcação. Disposição dos elementos. Montagem da caldeira e dos seus acessórios. Ligação com as redes de abastecimento de água, de gás, de saneamento e elétrica, e com o duto de evacuação dos produtos de combustão. Colocação em funcionamento.
Critério de medição de projeto: Número de unidades previstas, segundo documentação gráfica de Projeto.
Critério de quantitativos de obra: Medir-se-á o número de unidades realmente executadas segundo especificações de Projeto.

| Código | Un | Descrição | Rendimento | Preço | Importância |
|---|---|---|---|---|---|
| mt38cpj010y | Un | Caldeira de pé a gás (P/N), para aquecimento, câmara de combustão aberta e tiragem natural, potência de 54 kW, dimensões 884x737x850 mm, acendimento eletrônico e segurança por ionização, sem chama piloto, equipamento formado por: corpo de caldeira de ferro fundido, painel de controle e comando, queimador multigás para gás natural e propano, sensor de controle de fumos. (material) | 1 | 11238.16 | 11238.160 |
| mt38www010 | Un | Material auxiliar para instalações de aquecimento. (material) | 1 | 11.25 | 11.250 |
| mo004 | h | Montador de instalações de calefação. (mão de obra) | 7.315 | 40.91 | 299.257 |
| mo103 | h | Ajudante de montador de instalações de calefação. (mão de obra) | 7.315 | 30.78 | 225.156 |
| % | % | Custos diretos complementares | 2 % | 11773.823 | 235.476 |
|  |  | Custos diretos |  |  | 12009.299 |

## Recursos

**mt38cpj010y** Un Caldeira de pé a gás (P/N)
Dados técnicos: Custo energético 5343.047 MJ; Emissão de CO2 448.488 kg
Resíduos:
- embalagem: re150101 Embalagens de papel e cartão. (componente de resíduo); rendimento 2.237 kg; Código LER 15 01 01; Massa do elemento 1 kg; Volume 0.001333 m3
- embalagem: re170201 Madeira. (componente de resíduo); rendimento 0.614 kg; Código LER 17 02 01; Massa do elemento 1 kg; Volume 0.000909 m3
