# Duto concêntrica de parede dupla de alumínio

- Propriedade do ficheiro: CYPE Ingenieros S.A.
- Formato: FIEBDC-3/2016
- Programa: Gerador de preços para construção civil. CYPE Ingenieros, S.A.
- Data: 17/06/2024
- Âmbito geográfico: Brasil
- Moeda: BRL
- Custos indiretos: 3 %
- Despesas gerais: 13 %
- Lucro: 6 %
- IVA: 17 %

## I Instalações

### IC Aquecimento, refrigeração, climatização e água quente

#### ICO Sistemas de exaustão

**ICO190** m Duto concêntrica de parede dupla de alumínio.
Duto para evacuação dos produtos da combustão e admissão de ar comburente, formada por tubo de parede dupla com junta de estanqueidade, de 60/100 mm de diâmetro, composto por parede interior de alumínio e parede exterior de alumínio acabamento lacado cor branca, com junta de estanqueidade de silicone, temperatura máxima de 200°C, pressão de trabalho até 200 Pa. Inclusive acessórios, peças especiais, módulos finais e material auxiliar para montagem e fixação.
Inclui: Marcação. Colocação de tubos, acessórios, peças especiais e módulos finais. Fixação do material auxiliar para montagem e fixação à obra. Montagem. Ligação e verificação do seu correto funcionamento.
Critério de medição de projeto: Comprimento medido desde o arranque do duto até a parte superior do módulo final, segundo documentação gráfica de Projeto.
Critério de quantitativos de obra: Medir-se-á, desde o início do duto até a parte superior do módulo final, o comprimento realmente executado segundo especificações de Projeto.

| Código | Un | Descrição | Rendimento | Preço | Importância |
|---|---|---|---|---|---|
| mt20din141a | Un | Material auxiliar para montagem e fixação dos tubos de parede dupla com junta de estanqueidade, de 60/100 mm de diâmetro. (material) | 1 | 6.87 | 6.870 |
| mt20din140am | m | Tubo de parede dupla com junta de estanqueidade, de 60/100 mm de diâmetro, composto por parede interior de alumínio e parede exterior de alumínio acabamento lacado cor branca, com junta de estanqueidade de silicone, temperatura máxima de 200°C, pressão de trabalho até 200 Pa, com o preço incrementado em 60% relativamente a acessórios, peças especiais e módulos finais. (material) | 1 | 183.33 | 183.330 |
| mo004 | h | Montador de instalações de calefação. (mão de obra) | 0.314 | 40.91 | 12.846 |
| mo103 | h | Ajudante de montador de instalações de calefação. (mão de obra) | 0.314 | 30.78 | 9.665 |
| % | % | Custos diretos complementares | 2 % | 212.711 | 4.254 |
|  |  | Custos diretos |  |  | 216.965 |

Resíduos:
- colocação: mt20din140am; fator de resíduo 0.024

## Recursos

**mt20din140am** m Tubo de parede dupla com junta de estanqueidade
Dados técnicos: Custo energético 339.439 MJ; Emissão de CO2 24.264 kg; Código LER 17 04 02; Massa do elemento 3.09 kg; Volume 0.00206 m3
Resíduos:
- embalagem: re170203 Plástico. (componente de resíduo); rendimento 0.008 kg; Código LER 17 02 03; Massa do elemento 1 kg; Volume 0.001667 m3
