# Chaminé coletiva de parede dupla, com isolamento

- Propriedade do ficheiro: CYPE Ingenieros S.A.
- Formato: FIEBDC-3/2016
- Programa: Gerador de preços para construção civil. CYPE Ingenieros, S.A.
- Data: 27/09/2024
- Âmbito geográfico: Brasil
- Moeda: BRL
- Custos indiretos: 3 %
- Despesas gerais: 13 %
- Lucro: 6 %
- IVA: 17 %

## I Instalações

### IC Aquecimento, refrigeração, climatização e água quente

#### ICO Sistemas de exaustão

**ICO210** m Chaminé coletiva de parede dupla, com isolamento.
Chaminé coletiva modular metálica, formada por tubo de parede dupla com isolamento, de 125 mm de diâmetro interior, composto por parede interior de aço inoxidável AISI 316L e parede exterior de aço inoxidável AISI 304, com isolamento de lã de rocha entre paredes, de 30 mm de espessura e 100 kg/m³ de densidade, temperatura máxima de 450°C, pressão de trabalho até 40 Pa, instalada no exterior do edifício, para evacuação dos produtos da combustão e admissão de ar comburente através dos tês de ligação de cada piso, com tiragem natural, das caldeiras murais de condensação, a gás. Inclusive acessórios, peças especiais, módulos finais e material auxiliar para montagem e fixação.
Critérios considerados na determinação do preço da unidade de obra: O preço não inclui o duto de ligação entre a caldeira e a chaminé coletiva.
Inclui: Marcação. Colocação de tubos, acessórios, peças especiais e módulos finais. Fixação do material auxiliar para montagem e fixação à obra. Montagem. Ligação e verificação do seu correto funcionamento.
Critério de medição de projeto: Comprimento medido desde o arranque da chaminé até a parte superior do módulo final, segundo documentação gráfica de Projeto.
Critério de quantitativos de obra: Medir-se-á, desde o arranque da chaminé até a parte superior do módulo final, o comprimento realmente executado segundo especificações de Projeto.

| Código | Un | Descrição | Rendimento | Preço | Importância |
|---|---|---|---|---|---|
| mt20din211a | Un | Material auxiliar para montagem e fixação dos tubos de parede dupla com isolamento, de 125 mm de diâmetro interior. (material) | 1 | 26.56 | 26.560 |
| mt20din210am | m | Tubo de parede dupla com isolamento, de 125 mm de diâmetro interior, composto por parede interior de aço inoxidável AISI 316L e parede exterior de aço inoxidável AISI 304, com isolamento de lã de rocha entre paredes, de 30 mm de espessura e 100 kg/m³ de densidade, temperatura máxima de 450°C, pressão de trabalho até 40 Pa, com o preço incrementado em 60% relativamente a acessórios, peças especiais e módulos finais. (material) | 1 | 708.27 | 708.270 |
| mo004 | h | Montador de instalações de calefação. (mão de obra) | 0.408 | 40.91 | 16.691 |
| mo103 | h | Ajudante de montador de instalações de calefação. (mão de obra) | 0.408 | 30.78 | 12.558 |
| % | % | Custos diretos complementares | 2 % | 764.079 | 15.282 |
|  |  | Custos diretos |  |  | 779.361 |

Resíduos:
- colocação: mt20din210am; fator de resíduo 0.0105

## Recursos

**mt20din210am** m Tubo de parede dupla com isolamento
Dados técnicos: Custo energético 255.412 MJ; Emissão de CO2 26.740 kg; Código LER 17 04 05; Massa do elemento 5 kg; Volume 0.002381 m3
Resíduos:
- embalagem: re170201 Madeira. (componente de resíduo); rendimento 0.013 kg; Código LER 17 02 01; Massa do elemento 1 kg; Volume 0.000909 m3
- embalagem: re170203 Plástico. (componente de resíduo); rendimento 0.003 kg; Código LER 17 02 03; Massa do elemento 1 kg; Volume 0.001667 m3
