# Duto de chapa galvanizada

- Propriedade do ficheiro: CYPE Ingenieros S.A.
- Formato: FIEBDC-3/2016
- Programa: Gerador de preços para construção civil. CYPE Ingenieros, S.A.
- Data: 17/06/2024
- Âmbito geográfico: Brasil
- Moeda: BRL
- Custos indiretos: 3 %
- Despesas gerais: 13 %
- Lucro: 6 %
- IVA: 17 %

## I Instalações

### IC Aquecimento, refrigeração, climatização e água quente

#### ICR Sistemas de condução de ar

**ICR020** m² Duto de chapa galvanizada.
Rede de dutos de distribuição de ar para climatização, constituída por dutos de chapa galvanizada de 1,2 mm de espessura e juntas transversais com bainha deslizante tipo baioneta. Incluindo embocaduras, derivações, acessórios de montagem, elementos de fixação e peças especiais.
Inclui: Marcação do traçado dos dutos. Marcação e posterior ancoragem dos suportes dos dutos. Montagem e fixação de dutos. Verificação do seu correto funcionamento.
Critério de medição de projeto: Superfície projetada, segundo documentação gráfica de Projeto, calculada como produto do perímetro pelo comprimento do tramo, medido entre os eixos dos elementos ou dos pontos a ligar, sem descontar as peças especiais.
Critério de quantitativos de obra: Medir-se-á a superfície realmente executada segundo especificações de Projeto.

| Código | Un | Descrição | Rendimento | Preço | Importância |
|---|---|---|---|---|---|
| mt42con115g | Un | Repercussão, por m², de material auxiliar para fixação à obra de dutos autoportantes para a distribuição de ar em ventilação e climatização. (material) | 1 | 11.36 | 11.360 |
| mt42con110g | m² | Chapa galvanizada de 1,2 mm de espessura, e juntas transversais com bainha deslizante tipo baioneta, para a formação de dutos autoportantes para a distribuição de ar em ventilação e climatização. (material) | 1.05 | 75.74 | 79.527 |
| mo013 | h | Montador de dutos de chapa metálica. (mão de obra) | 0.575 | 40.91 | 23.523 |
| mo084 | h | Ajudante de montador de dutos de chapa metálica. (mão de obra) | 0.575 | 30.23 | 17.382 |
| % | % | Custos diretos complementares | 2 % | 131.792 | 2.636 |
|  |  | Custos diretos |  |  | 134.428 |

Resíduos:
- colocação: mt42con110g; fator de resíduo 0.0165018

## Recursos

**mt42con110g** m² Chapa galvanizada de 1,2 mm de espessura
Dados técnicos: Custo energético 94.237 MJ; Emissão de CO2 4.884 kg; Código LER 17 04 05; Massa do elemento 9.36 kg; Volume 0.004457 m3
Resíduos:
- embalagem: re170203 Plástico. (componente de resíduo); rendimento 0.023 kg; Código LER 17 02 03; Massa do elemento 1 kg; Volume 0.001667 m3
