# Recuperador de calor ar-ar. Instalação em solo

- Propriedade do ficheiro: CYPE Ingenieros S.A.
- Formato: FIEBDC-3/2016
- Programa: Gerador de preços para construção civil. CYPE Ingenieros, S.A.
- Data: 27/08/2025
- Âmbito geográfico: Brasil
- Moeda: BRL
- Custos indiretos: 3 %
- Despesas gerais: 13 %
- Lucro: 6 %
- IVA: 17 %

## I Instalações

### IC Aquecimento, refrigeração, climatização e água quente

#### ICR Sistemas de condução de ar

**ICR101** Un Recuperador de calor ar-ar. Instalação em solo.
Recuperador de calor ar-ar, vazão de ar nominal 1200 m³/h, dimensões 1190x2185x700 mm, peso 310 kg, pressão estática de ar nominal 250 Pa, pressão sonora a 1 m 2,4 dBA, alimentação monofásica a 230 V, eficiência de recuperação frigorífica em condições úmidas 79,9%, potência frigorífica recuperada 2 kW (temperatura do ar exterior 32°C com umidade relativa de 50% e temperatura ambiente 26°C com umidade relativa de 50%), eficiência de recuperação calorífica em condições úmidas 90,5%, potência calorífica recuperada 11,7 kW (temperatura do ar exterior -10°C com umidade relativa de 90% e temperatura ambiente 22°C com umidade relativa de 50%), com permutador de placas de liga de alumínio de fluxo cruzado, ventiladores de aspiração individual com pás recuadas acoplados diretamente a motores eletrônicos tipo EC Inverter, bypass com motor de acionamento da comporta por correia para alteração de modo de operação de recuperação a free-cooling, estrutura de perfis de alumínio extrudido, painéis de fecho de aço pré-pintado RAL 9002, de 42 mm de espessura, tipo sanduíche, com juntas de estanqueidade especiais e isolamento de lã mineral, filtro de ar classe F7 na entrada de ar exterior, filtro de ar classe F7 na saída de ar ao exterior, filtro de ar classe M5 no retorno de ar do interior, pressostatos diferenciais para os filtros, acesso aos ventiladores e aos filtros de ar através dos painéis de inspeção, possibilidade de acesso lateral aos filtros, quadro de distribuição no interior da unidade e controle remoto para a regulação da ventilação e da temperatura, para a supervisão do estado dos filtros de ar, programação semanal, gestão das funções de descongelação e anti-gelo para o módulo opcional com bateria de água e integração com BMS através de protocolo de comunicação Modbus e bus de comunicação RS-485. Instalação em solo.
Inclui: Marcação. Colocação e fixação. Ligação e verificação do seu correto funcionamento.
Critério de medição de projeto: Número de unidades previstas, segundo documentação gráfica de Projeto.
Critério de quantitativos de obra: Medir-se-á o número de unidades realmente executadas segundo especificações de Projeto.

| Código | Un | Descrição | Rendimento | Preço | Importância |
|---|---|---|---|---|---|
| mt42lmf040a | Un | Recuperador de calor ar-ar, vazão de ar nominal 1200 m³/h, dimensões 1190x2185x700 mm, peso 310 kg, pressão estática de ar nominal 250 Pa, pressão sonora a 1 m 2,4 dBA, alimentação monofásica a 230 V, eficiência de recuperação frigorífica em condições úmidas 79,9%, potência frigorífica recuperada 2 kW (temperatura do ar exterior 32°C com umidade relativa de 50% e temperatura ambiente 26°C com umidade relativa de 50%), eficiência de recuperação calorífica em condições úmidas 90,5%, potência calorífica recuperada 11,7 kW (temperatura do ar exterior -10°C com umidade relativa de 90% e temperatura ambiente 22°C com umidade relativa de 50%), com permutador de placas de liga de alumínio de fluxo cruzado, ventiladores de aspiração individual com pás recuadas acoplados diretamente a motores eletrônicos tipo EC Inverter, bypass com motor de acionamento da comporta por correia para alteração de modo de operação de recuperação a free-cooling, estrutura de perfis de alumínio extrudido, painéis de fecho de aço pré-pintado RAL 9002, de 42 mm de espessura, tipo sanduíche, com juntas de estanqueidade especiais e isolamento de lã mineral, filtro de ar classe F7 na entrada de ar exterior, filtro de ar classe F7 na saída de ar ao exterior, filtro de ar classe M5 no retorno de ar do interior, pressostatos diferenciais para os filtros, acesso aos ventiladores e aos filtros de ar através dos painéis de inspeção, possibilidade de acesso lateral aos filtros, quadro de distribuição no interior da unidade e controle remoto para a regulação da ventilação e da temperatura, para a supervisão do estado dos filtros de ar, programação semanal, gestão das funções de descongelação e anti-gelo para o módulo opcional com bateria de água e integração com BMS através de protocolo de comunicação Modbus e bus de comunicação RS-485. (material) | 1 | 101500.32 | 101500.320 |
| mo005 | h | Instalador de ar condicionado. (mão de obra) | 1.568 | 42.82 | 67.142 |
| mo104 | h | Ajudante de instalador de ar condicionado. (mão de obra) | 1.568 | 32.08 | 50.301 |
| % | % | Custos diretos complementares | 2 % | 101617.763 | 2032.355 |
|  |  | Custos diretos |  |  | 103650.118 |

## Recursos

**mt42lmf040a** Un Recuperador de calor ar-ar
Dados técnicos: Custo energético 18703.147 MJ; Emissão de CO2 687.387 kg
Resíduos:
- embalagem: re150101 Embalagens de papel e cartão. (componente de resíduo); rendimento 2.143 kg; Código LER 15 01 01; Massa do elemento 1 kg; Volume 0.001333 m3
