# Recuperador de calor e umidade ar-ar, com bateria de água. Instalação em teto

- Propriedade do ficheiro: CYPE Ingenieros S.A.
- Formato: FIEBDC-3/2016
- Programa: Gerador de preços para construção civil. CYPE Ingenieros, S.A.
- Data: 28/10/2025
- Âmbito geográfico: Brasil
- Moeda: BRL
- Custos indiretos: 3 %
- Despesas gerais: 13 %
- Lucro: 6 %
- IVA: 17 %

## I Instalações

### IC Aquecimento, refrigeração, climatização e água quente

#### ICR Sistemas de condução de ar

**ICR117** Un Recuperador de calor e umidade ar-ar, com bateria de água. Instalação em teto.
Recuperador de calor ar-ar, classe de eficiência energética A, vazão de ar 300 m³/h, consumo elétrico 163 W, eficiência de recuperação calorífica 92%, dimensões 310x1185x644 mm, peso 37 kg, pressão estática de ar nominal 300 Pa, alimentação monofásica (230V/50Hz), com ligações de 160 mm de diâmetro, ligações de 160 mm de diâmetro, permutador de placas de fluxo cruzado extraível para limpeza, ventiladores centrífugos com motor de tipo EC de baixo consumo, filtro de ar ISO 60% (G4), 2 entradas analógicas 0-10V e bypass com servomotor para alteração de modo de operação de recuperação a free-cooling; bateria de água para pós-aquecimento. Instalação em teto. Inclusive elementos para suspensão ao teto.
Inclui: Marcação. Colocação e fixação. Ligação e verificação do seu correto funcionamento.
Critério de medição de projeto: Número de unidades previstas, segundo documentação gráfica de Projeto.
Critério de quantitativos de obra: Medir-se-á o número de unidades realmente executadas segundo especificações de Projeto.

| Código | Un | Descrição | Rendimento | Preço | Importância |
|---|---|---|---|---|---|
| mt42wol092e | Un | Recuperador de calor ar-ar, classe de eficiência energética A, vazão de ar 300 m³/h, consumo elétrico 163 W, eficiência de recuperação calorífica 92%, dimensões 310x1185x644 mm, peso 37 kg, pressão estática de ar nominal 300 Pa, alimentação monofásica (230V/50Hz), com ligações de 160 mm de diâmetro, ligações de 160 mm de diâmetro, permutador de placas de fluxo cruzado extraível para limpeza, ventiladores centrífugos com motor de tipo EC de baixo consumo, filtro de ar ISO 60% (G4), 2 entradas analógicas 0-10V e bypass com servomotor para alteração de modo de operação de recuperação a free-cooling. (material) | 1 | 19454.17 | 19454.170 |
| mt42wol609b | Un | Permutador entálpico para recuperação de calor e umidade, para recuperador de calor. (material) | 1 | 11990.8 | 11990.800 |
| mt42wol611a | Un | Bateria de água para pós-aquecimento, de 1000 W, para recuperador de calor. (material) | 1 | 3255.69 | 3255.690 |
| mt42www090 | Un | Kit de suportes para suspensão ao teto, formado por quatro barras roscadas de aço galvanizado, com as correspondentes buchas, porcas e arruelas. (material) | 1 | 163.97 | 163.970 |
| mo005 | h | Instalador de ar condicionado. (mão de obra) | 0.732 | 42.82 | 31.344 |
| mo104 | h | Ajudante de instalador de ar condicionado. (mão de obra) | 0.732 | 32.08 | 23.483 |
| % | % | Custos diretos complementares | 2 % | 34919.457 | 698.389 |
|  |  | Custos diretos |  |  | 35617.846 |
