# Reservatório com permutador de permutação dupla, para produção de água quente

- Propriedade do ficheiro: CYPE Ingenieros S.A.
- Formato: FIEBDC-3/2016
- Programa: Gerador de preços para construção civil. CYPE Ingenieros, S.A.
- Data: 27/09/2024
- Âmbito geográfico: Brasil
- Moeda: BRL
- Custos indiretos: 3 %
- Despesas gerais: 13 %
- Lucro: 6 %
- IVA: 17 %

## I Instalações

### IC Aquecimento, refrigeração, climatização e água quente

#### ICS Sistemas de condução de água

**ICS055** Un Reservatório com permutador de permutação dupla, para produção de água quente
Reservatório para produção de água quente, de aço inoxidável, de solo, com permutador de duas serpentinas, de 385 l, eficiência energética classe D, 710 mm de diâmetro e 1560 mm de altura, sem necessidade de ânodo para proteção contra a corrosão, temperatura máxima de acumulação 85°C, pressão máxima de acumulação 6 bar, pressão máxima no circuito primário 6 bar. Inclusive registros, elementos de montagem e acessórios necessários para o seu correto funcionamento.
Inclui: Marcação. Colocação. Ligação. Verificação do seu correto funcionamento.
Critério de medição de projeto: Número de unidades previstas, segundo documentação gráfica de Projeto.
Critério de quantitativos de obra: Medir-se-á o número de unidades realmente executadas segundo especificações de Projeto.

| Código | Un | Descrição | Rendimento | Preço | Importância |
|---|---|---|---|---|---|
| mt38csg015g | Un | Reservatório para produção de água quente, de aço inoxidável, de solo, com permutador de duas serpentinas, de 385 l, eficiência energética classe D, 710 mm de diâmetro e 1560 mm de altura, sem necessidade de ânodo para proteção contra a corrosão, temperatura máxima de acumulação 85°C, pressão máxima de acumulação 6 bar, pressão máxima no circuito primário 6 bar. (material) | 1 | 14887.32 | 14887.320 |
| mt37sve010d | Un | Registro de esfera de latão niquelado para enroscar de 1". (material) | 6 | 36.28 | 217.680 |
| mt38www011 | Un | Material auxiliar para instalações de água quente (material) | 1 | 9.71 | 9.710 |
| mo004 | h | Montador de instalações de calefação. (mão de obra) | 1.463 | 40.91 | 59.851 |
| mo103 | h | Ajudante de montador de instalações de calefação. (mão de obra) | 1.463 | 30.78 | 45.031 |
| % | % | Custos diretos complementares | 2 % | 15219.592 | 304.392 |
|  |  | Custos diretos |  |  | 15523.984 |

## Recursos

**mt38csg015g** Un Reservatório para produção de água quente
Dados técnicos: Custo energético 4151.352 MJ; Emissão de CO2 171.453 kg
Resíduos:
- embalagem: re150101 Embalagens de papel e cartão. (componente de resíduo); rendimento 2.3 kg; Código LER 15 01 01; Massa do elemento 1 kg; Volume 0.001333 m3
- embalagem: re170201 Madeira. (componente de resíduo); rendimento 0.621 kg; Código LER 17 02 01; Massa do elemento 1 kg; Volume 0.000909 m3

**mt37sve010d** Un Registro de esfera de latão niquelado para enroscar de 1"
Dados técnicos: Custo energético 843.399 MJ; Emissão de CO2 56.701 kg
Resíduos:
- embalagem: re150101 Embalagens de papel e cartão; rendimento 0.072 kg
