# Coletor de distribuição de água

- Propriedade do ficheiro: CYPE Ingenieros S.A.
- Formato: FIEBDC-3/2016
- Programa: Gerador de preços para construção civil. CYPE Ingenieros, S.A.
- Data: 28/10/2025
- Âmbito geográfico: Brasil
- Moeda: BRL
- Custos indiretos: 3 %
- Despesas gerais: 13 %
- Lucro: 6 %
- IVA: 17 %

## I Instalações

### IC Aquecimento, refrigeração, climatização e água quente

#### ICS Sistemas de condução de água

**ICS030** Un Coletor de distribuição de água.
Coletor de distribuição de água formado por tubo de aço-carbono preto estirado sem solda, de 3" DN 80 mm de diâmetro e 4 mm de espessura, de 2 m de comprimento, com 1 ligação de entrada e 4 ligações de saída, com prancha isolante flexível de espuma elastomérica, à base de borracha sintética flexível, de estrutura celular fechada, com um elevado fator de resistência à difusão do vapor de água, de 50 mm de espessura. Inclusive manômetro, termômetros, ancoragens, suportes de tubulações isolados, acessórios e peças especiais para ligações.
Inclui: Marcação. Colocação e fixação. Ligação. Colocação do isolamento.
Critério de medição de projeto: Número de unidades previstas, segundo documentação gráfica de Projeto.
Critério de quantitativos de obra: Medir-se-á o número de unidades realmente executadas segundo especificações de Projeto.

| Código | Un | Descrição | Rendimento | Preço | Importância |
|---|---|---|---|---|---|
| mt08tan330j | Un | Material auxiliar para montagem e fixação das tubulações de aço, de 3" DN 80 mm. (material) | 2 | 5.72 | 11.440 |
| mt08tan020ik | m | Tubo de aço-carbono preto estirado sem solda, de 3" DN 80 mm de diâmetro e 4 mm de espessura, com o preço incrementado em 50% relativamente a acessórios e peças especiais. (material) | 2 | 51.65 | 103.300 |
| mt17coe010j | m² | Prancha isolante flexível de espuma elastomérica, à base de borracha sintética flexível, de estrutura celular fechada, com um elevado fator de resistência à difusão do vapor de água, de 50 mm de espessura. (material) | 0.664 | 976.93 | 648.682 |
| mt17coe110 | l | Cola para manga isolante elastomérica. (material) | 3 | 141.69 | 425.070 |
| mt42www040 | Un | Manômetro com banho de glicerina e diâmetro de esfera de 100 mm, com tomada vertical, para montagem roscado de 1/2", escala de pressão de 0 a 5 bar. (material) | 1 | 322.66 | 322.660 |
| mt42www050 | Un | Termômetro bimetálico, diâmetro de esfera de 100 mm, com tomada vertical, com bainha de 1/2", escala de temperatura de 0 a 120°C. (material) | 5 | 407.71 | 2038.550 |
| mo004 | h | Montador de instalações de calefação. (mão de obra) | 0.669 | 42.82 | 28.647 |
| mo103 | h | Ajudante de montador de instalações de calefação. (mão de obra) | 0.669 | 32.08 | 21.462 |
| % | % | Custos diretos complementares | 2 % | 3599.811 | 71.996 |
|  |  | Custos diretos |  |  | 3671.807 |

Resíduos:
- colocação: mt08tan020ik; fator de resíduo 0.0332637
- colocação: mt17coe010j; fator de resíduo 0.035

## Recursos

**mt08tan020ik** m Tubo de aço-carbono preto estirado sem solda
Dados técnicos: Custo energético 122.583 MJ; Emissão de CO2 4.890 kg; Código LER 17 04 05; Massa do elemento 8.59 kg; Volume 0.00409 m3
Resíduos:
- embalagem: re170201 Madeira. (componente de resíduo); rendimento 0.011 kg; Código LER 17 02 01; Massa do elemento 1 kg; Volume 0.000909 m3
- embalagem: re170203 Plástico. (componente de resíduo); rendimento 0.003 kg; Código LER 17 02 03; Massa do elemento 1 kg; Volume 0.001667 m3

**mt17coe010j** m² Prancha isolante flexível de espuma elastomérica
Dados técnicos: Custo energético 317.800 MJ; Emissão de CO2 13.880 kg; Código LER 17 02 03; Massa do elemento 3.5 kg; Volume 0.005833 m3
Resíduos:
- embalagem: re170203 Plástico; rendimento 0.07 kg
