# Estaca geotérmica

- Propriedade do ficheiro: CYPE Ingenieros S.A.
- Formato: FIEBDC-3/2016
- Programa: Gerador de preços para construção civil. CYPE Ingenieros, S.A.
- Data: 27/09/2024
- Âmbito geográfico: Brasil
- Moeda: BRL
- Custos indiretos: 3 %
- Despesas gerais: 13 %
- Lucro: 6 %
- IVA: 17 %

## I Instalações

### IC Aquecimento, refrigeração, climatização e água quente

#### ICU Geotermia

**ICU018** Un Estaca geotérmica.
Tubulação para formação de estaca geotérmica, formada por tubo de polietileno reticulado (PE-Xa), de 25 mm de diâmetro exterior e 2,3 mm de espessura, SDR11, com pés para união em U de tubos, distanciadores para tubos, atilhos de fixação à armadura da estaca (não incluída neste preço), curvatubos de plástico, tampões para os tubos. Incluindo ligações de tubulações e arremates. Totalmente montada, ligada e testada.
Inclui: Colocação de tubulações, acessórios e peças especiais. Ligação de todos os circuitos.
Critério de medição de projeto: Número de unidades previstas, segundo documentação gráfica de Projeto.
Critério de quantitativos de obra: Medir-se-á o número de unidades realmente executadas segundo especificações de Projeto.

| Código | Un | Descrição | Rendimento | Preço | Importância |
|---|---|---|---|---|---|
| mt37tpu075bc | m | Tubo de polietileno reticulado (PE-Xa), de 25 mm de diâmetro exterior e 2,3 mm de espessura, SDR11, segundo ISO 15875-2, com o preço incrementado em 10% relativamente a acessórios e peças especiais. (material) | 82 | 12.47 | 1022.540 |
| mt37sgu031a | Un | Distanciador para tubos de 25 mm de diâmetro. (material) | 12 | 20.67 | 248.040 |
| mt37sgu030a | Un | Pé de polietileno de alta densidade (PE 100), para união em U de tubos, electrossoldável. (material) | 4 | 265.83 | 1063.320 |
| mt37tpu705a | Un | Atilho de poliamida para fixação da tubulação. (material) | 80 | 0.24 | 19.200 |
| mt37sgu035b | Un | Curvatubos de plástico, de 25 mm de diâmetro. (material) | 8 | 17.87 | 142.960 |
| mt37sgu033b | Un | Tampão para tubo de polietileno reticulado (PE-Xa) de 25 mm de diâmetro, SDR11. (material) | 8 | 5.32 | 42.560 |
| mo004 | h | Montador de instalações de calefação. (mão de obra) | 0.857 | 40.91 | 35.060 |
| mo103 | h | Ajudante de montador de instalações de calefação. (mão de obra) | 0.857 | 30.78 | 26.378 |
| % | % | Custos diretos complementares | 2 % | 2600.058 | 52.001 |
|  |  | Custos diretos |  |  | 2652.059 |

Resíduos:
- colocação: mt37tpu075bc; fator de resíduo 0.0275
- colocação: mt37tpu705a Atilho de poliamida para fixação da tubulação; fator de resíduo 0.028
- colocação: mt37sgu033b Tampão para tubo de polietileno reticulado (PE-Xa) de 25 mm de diâmetro, SDR11; fator de resíduo 0.0437

## Recursos

**mt37tpu075bc** m Tubo de polietileno reticulado (PE-Xa)
Dados técnicos: Custo energético 15.113 MJ; Emissão de CO2 0.750 kg; Código LER 17 02 03; Massa do elemento 0.156 kg; Volume 0.00026 m3

**mt37tpu705a** Un Atilho de poliamida para fixação da tubulação
Dados técnicos: Custo energético 0.116 MJ; Emissão de CO2 0.035 kg; Código LER 17 02 03; Massa do elemento 0.001 kg; Volume 0.000002 m3
Resíduos:
- embalagem: re150101 Embalagens de papel e cartão. (componente de resíduo); rendimento 0.035 kg; Código LER 15 01 01; Massa do elemento 1 kg; Volume 0.001333 m3

**mt37sgu033b** Un Tampão para tubo de polietileno reticulado (PE-Xa) de 25 mm de diâmetro, SDR11
Dados técnicos: Custo energético 1.389 MJ; Emissão de CO2 0.078 kg; Código LER 17 02 03; Massa do elemento 0.01 kg; Volume 0.000017 m3
Resíduos:
- embalagem: re150101 Embalagens de papel e cartão; rendimento 0.035 kg
