# Coletor em sala técnica

- Propriedade do ficheiro: CYPE Ingenieros S.A.
- Formato: FIEBDC-3/2016
- Programa: Gerador de preços para construção civil. CYPE Ingenieros, S.A.
- Data: 27/09/2024
- Âmbito geográfico: Brasil
- Moeda: BRL
- Custos indiretos: 3 %
- Despesas gerais: 13 %
- Lucro: 6 %
- IVA: 17 %

## I Instalações

### IC Aquecimento, refrigeração, climatização e água quente

#### ICU Geotermia

**ICU030** m Coletor em sala técnica.
Coletor modular de plástico reforçado com fibra de vidro, de 40 mm de diâmetro interior, com ligações principais de 1 1/4" de diâmetro, para 2 circuitos, composto por módulo de impulsão, módulo de retorno, purgador manual de ar, registro para cada circuito secundário no módulo de impulsão e medidor de vazão para cada circuito secundário no módulo de retorno, de 4,2 kg, pressão de trabalho 6 bar, pressão máxima 10 bar, para colocação na sala técnica, com conjunto de suportes e abraçadeiras, registros de esfera, adaptadores 50 mm x 1 1/4", para as ligações de alimentação do coletor, adaptadores 32 mm x 1" para as ligações de distribuição do coletor e termômetros com manômetro, instalados no módulo de impulsão e no módulo de retorno do coletor. Totalmente montado, ligado e testado.
Inclui: Marcação da localização do coletor. Colocação do coletor. Ligação de todos os circuitos.
Critério de medição de projeto: Número de unidades previstas, segundo documentação gráfica de Projeto.
Critério de quantitativos de obra: Medir-se-á o número de unidades realmente executadas segundo especificações de Projeto.

| Código | Un | Descrição | Rendimento | Preço | Importância |
|---|---|---|---|---|---|
| mt38cge020a | Un | Conjunto de suportes e abraçadeiras para coletor de 40 mm de diâmetro interior, incluindo parafusos e material diverso para fixação à parede. (material) | 1 | 200.9 | 200.900 |
| mt38cge010a | Un | Coletor modular de plástico reforçado com fibra de vidro, de 40 mm de diâmetro interior, com ligações principais de 1 1/4" de diâmetro, para 2 circuitos, composto por módulo de impulsão, módulo de retorno, purgador manual de ar, registro para cada circuito secundário no módulo de impulsão e medidor de vazão para cada circuito secundário no módulo de retorno, de 4,2 kg, pressão de trabalho 6 bar, pressão máxima 10 bar. (material) | 1 | 1111.7 | 1111.700 |
| mt38cge040d | Un | Adaptador com ligação roscada de 1 1/4" de diâmetro macho e ligação para ligação à compressão de 50x4,6 mm de diâmetro. (material) | 2 | 79.86 | 159.720 |
| mt38cge040a | Un | Adaptador com ligação roscada de 1" de diâmetro macho e ligação para ligação à compressão de 32x2,9 mm de diâmetro. (material) | 4 | 36.77 | 147.080 |
| mt38cge030a | Un | Registro de esfera com ligações de 1 1/4" de diâmetro. (material) | 2 | 107.16 | 214.320 |
| mt38cge050a | Un | Termômetro com manômetro, escala de medição de temperatura de -20 a 60°C, escala de medição de pressão de 0 a 6 bar, com ligação roscada de 1/2". (material) | 2 | 214.3 | 428.600 |
| mo004 | h | Montador de instalações de calefação. (mão de obra) | 1.066 | 40.91 | 43.610 |
| mo103 | h | Ajudante de montador de instalações de calefação. (mão de obra) | 1.066 | 30.78 | 32.811 |
| % | % | Custos diretos complementares | 2 % | 2338.741 | 46.775 |
|  |  | Custos diretos |  |  | 2385.516 |
