# Barreira infravermelha para exterior

- Propriedade do ficheiro: CYPE Ingenieros S.A.
- Formato: FIEBDC-3/2016
- Programa: Gerador de preços para construção civil. CYPE Ingenieros, S.A.
- Data: 17/06/2024
- Âmbito geográfico: Brasil
- Moeda: BRL
- Custos indiretos: 3 %
- Despesas gerais: 13 %
- Lucro: 6 %
- IVA: 17 %

## I Instalações

### ID Segurança

#### IDB Barreiras

**IDB020** Un Barreira infravermelha para exterior.
Barreira de infravermelhos para exterior, formada por emissor e receptor, com alcance máximo de 60 m, com tecnologia óptica, 2 feixes, elevado nível de sensibilidade, regulação do tempo de interrupção do feixe, alinhamento óptico simples e proteção anti-desmontagem, com postes de fixação de 1,5 m de altura.
Inclui: Marcação. Colocação dos postes. Montagem, ligação e verificação do seu correto funcionamento.
Critério de medição de projeto: Número de unidades previstas, segundo documentação gráfica de Projeto.
Critério de quantitativos de obra: Medir-se-á o número de unidades realmente executadas segundo especificações de Projeto.

| Código | Un | Descrição | Rendimento | Preço | Importância |
|---|---|---|---|---|---|
| mt41ing020a | Un | Barreira de infravermelhos para exterior, formada por emissor e receptor, com alcance máximo de 60 m, com tecnologia óptica, 2 feixes, elevado nível de sensibilidade, regulação do tempo de interrupção do feixe, alinhamento óptico simples e proteção anti-desmontagem. (material) | 1 | 941.93 | 941.930 |
| mt41ing031 | Un | Postes de fixação de aço galvanizado para barreira de infravermelhos ou de microondas, de 1,5 m de altura. (material) | 2 | 922.09 | 1844.180 |
| mo006 | h | Instalador de redes e equipamentos de detecção e segurança. (mão de obra) | 0.47 | 40.91 | 19.228 |
| mo105 | h | Ajudante de instalador de redes e equipamentos de detecção e segurança. (mão de obra) | 0.47 | 30.78 | 14.467 |
| % | % | Custos diretos complementares | 2 % | 2819.805 | 56.396 |
|  |  | Custos diretos |  |  | 2876.201 |
