# Manga para cabos

- Propriedade do ficheiro: CYPE Ingenieros S.A.
- Formato: FIEBDC-3/2016
- Programa: Gerador de preços para construção civil. CYPE Ingenieros, S.A.
- Data: 27/09/2024
- Âmbito geográfico: Brasil
- Moeda: BRL
- Custos indiretos: 3 %
- Despesas gerais: 13 %
- Lucro: 6 %
- IVA: 17 %

## I Instalações

### ID Segurança

#### IDC Cabos

**IDC010** m Manga para cabos.
Manga blindada para cabos de 12x0,22 mm², livre de halogéneos, reação ao fogo classe Eca segundo NP EN 50575.
Inclui: Marcação do traçado da manga. Extensão da manga. Ligação e verificação do seu correto funcionamento.
Critério de medição de projeto: Comprimento medido segundo documentação gráfica de Projeto.
Critério de quantitativos de obra: Medir-se-á o comprimento realmente executado segundo especificações de Projeto.

| Código | Un | Descrição | Rendimento | Preço | Importância |
|---|---|---|---|---|---|
| mt41ing050V | m | Manga blindada para cabos de 12x0,22 mm², livre de halogéneos, reação ao fogo classe Eca segundo NP EN 50575. (material) | 1 | 2.6 | 2.600 |
| mo006 | h | Instalador de redes e equipamentos de detecção e segurança. (mão de obra) | 0.016 | 40.91 | 0.655 |
| mo105 | h | Ajudante de instalador de redes e equipamentos de detecção e segurança. (mão de obra) | 0.016 | 30.78 | 0.492 |
| % | % | Custos diretos complementares | 2 % | 3.747 | 0.075 |
|  |  | Custos diretos |  |  | 3.822 |

Resíduos:
- colocação: mt41ing050V Manga blindada para cabos de 12x0,22 mm², livre de halogéneos, reação ao fogo classe Eca segundo NP EN 50575; fator de resíduo 0.0165143

## Recursos

**mt41ing050V** m Manga blindada para cabos de 12x0,22 mm², livre de halogéneos, reação ao fogo classe Eca segundo NP EN 50575
Dados técnicos: Custo energético 0.680 MJ; Emissão de CO2 0.068 kg; Código LER 17 04 11; Massa do elemento 0.0175 kg; Volume 0.000012 m3
Resíduos:
- embalagem: re150101 Embalagens de papel e cartão. (componente de resíduo); rendimento 0.065 kg; Código LER 15 01 01; Massa do elemento 1 kg; Volume 0.001333 m3
