# Sensor de vibração, mecânico

- Propriedade do ficheiro: CYPE Ingenieros S.A.
- Formato: FIEBDC-3/2016
- Programa: Gerador de preços para construção civil. CYPE Ingenieros, S.A.
- Data: 27/09/2024
- Âmbito geográfico: Brasil
- Moeda: BRL
- Custos indiretos: 3 %
- Despesas gerais: 13 %
- Lucro: 6 %
- IVA: 17 %

## I Instalações

### ID Segurança

#### IDE Detectores de vibração

**IDE030** Un Sensor de vibração, mecânico.
Sensor de vibração mecânico, com possibilidade de funcionamento de forma independente ou como escravo conjuntamente com um detector de vibração eletrônico. Instalação em porta ou janela. Inclusive elementos de fixação.
Inclui: Marcação. Fixação à superfície suporte. Montagem, ligação e verificação do seu correto funcionamento.
Critério de medição de projeto: Número de unidades previstas, segundo documentação gráfica de Projeto.
Critério de quantitativos de obra: Medir-se-á o número de unidades realmente executadas segundo especificações de Projeto.

| Código | Un | Descrição | Rendimento | Preço | Importância |
|---|---|---|---|---|---|
| mt41ing130 | Un | Sensor de vibração mecânico, com possibilidade de funcionamento de forma independente ou como escravo conjuntamente com um detector de vibração eletrônico, para instalar em portas e janelas. Inclusive elementos de fixação. (material) | 1 | 318.98 | 318.980 |
| mo006 | h | Instalador de redes e equipamentos de detecção e segurança. (mão de obra) | 0.209 | 40.91 | 8.550 |
| mo105 | h | Ajudante de instalador de redes e equipamentos de detecção e segurança. (mão de obra) | 0.209 | 30.78 | 6.433 |
| % | % | Custos diretos complementares | 2 % | 333.963 | 6.679 |
|  |  | Custos diretos |  |  | 340.642 |
