# Regulador encastradoo

- Propriedade do ficheiro: CYPE Ingenieros S.A.
- Formato: FIEBDC-3/2016
- Programa: Gerador de preços para construção civil. CYPE Ingenieros, S.A.
- Data: 28/10/2025
- Âmbito geográfico: Brasil
- Moeda: BRL
- Custos indiretos: 3 %
- Despesas gerais: 13 %
- Lucro: 6 %
- IVA: 17 %

## I Instalações

### IE Elétricas

#### IEM Mecanismos

**IEM103** Un Regulador encastradoo.
Regulador com comando rotativo para coluna, série básica formado por mecanismo para potenciómetro com acionamento por comando rotativo para coluna de 5 W de potência, tampa com símbolo com comando rotativo para potenciómetro com acionamento por comando rotativo para coluna, de material termoplástico, livre de halogéneos, cor branca acabamento brilhante e espelho para um elemento, de material termoplástico, livre de halogéneos, cor branca acabamento brilhante. Instalação embutida.
Critérios considerados na determinação do preço da unidade de obra: O preço não inclui a caixa para mecanismo embutido.
Inclui: Montagem, ligação e verificação do seu correto funcionamento.
Critério de medição de projeto: Número de unidades previstas, segundo documentação gráfica de Projeto.
Critério de quantitativos de obra: Medir-se-á o número de unidades realmente executadas segundo especificações de Projeto.

| Código | Un | Descrição | Rendimento | Preço | Importância |
|---|---|---|---|---|---|
| mt40nie010f | Un | Mecanismo para potenciómetro com acionamento por comando rotativo para coluna de 5 W de potência, alimentação a 12 V, impedância característica 47 Ohm, grau de proteção IP20, para embutir. (material) | 1 | 186.54 | 186.540 |
| mt40nie011a | Un | Tampa com símbolo com comando rotativo para potenciómetro com acionamento por comando rotativo para coluna, de material termoplástico, livre de halogéneos, cor branca acabamento brilhante, grau de proteção IP20. (material) | 1 | 152.61 | 152.610 |
| mt33nie001aaa | Un | Espelho para um elemento, de material termoplástico, livre de halogéneos, cor branca acabamento brilhante. (material) | 1 | 39.83 | 39.830 |
| mo003 | h | Eletricista. (mão de obra) | 0.199 | 42.82 | 8.521 |
| % | % | Custos diretos complementares | 2 % | 387.501 | 7.750 |
|  |  | Custos diretos |  |  | 395.251 |

## Recursos

**mt33nie001aaa** Un Espelho para um elemento, de material termoplástico, livre de halogéneos, cor branca acabamento brilhante
Dados técnicos: Custo energético 3.054 MJ; Emissão de CO2 0.174 kg
Resíduos:
- embalagem: re150101 Embalagens de papel e cartão. (componente de resíduo); rendimento 0.03 kg; Código LER 15 01 01; Massa do elemento 1 kg; Volume 0.001333 m3
