# Termostato de ambiente, embutido, anti-vandalismo

- Propriedade do ficheiro: CYPE Ingenieros S.A.
- Formato: FIEBDC-3/2016
- Programa: Gerador de preços para construção civil. CYPE Ingenieros, S.A.
- Data: 27/09/2024
- Âmbito geográfico: Brasil
- Moeda: BRL
- Custos indiretos: 3 %
- Despesas gerais: 13 %
- Lucro: 6 %
- IVA: 17 %

## I Instalações

### IE Elétricas

#### IEM Mecanismos

**IEM142** Un Termostato de ambiente, embutido, anti-vandalismo.
Termostato de ambiente, anti-vandalismo, com grau de proteção IP44, gama média formado por termostato de ambiente de material termoplástico cor branca acabamento brilhante com display digital, espelho adaptador com tampa abatível transparente de material termoplástico cor branca acabamento brilhante, com grau de proteção IP40 e espelho anti-vandalismo, para um elemento de material termoplástico cor branca acabamento brilhante, com junta de estanqueidade grau de proteção IP44. Instalação embutida.
Critérios considerados na determinação do preço da unidade de obra: O preço não inclui a caixa para mecanismo embutido.
Inclui: Montagem, ligação e verificação do seu correto funcionamento.
Critério de medição de projeto: Número de unidades previstas, segundo documentação gráfica de Projeto.
Critério de quantitativos de obra: Medir-se-á o número de unidades realmente executadas segundo especificações de Projeto.

| Código | Un | Descrição | Rendimento | Preço | Importância |
|---|---|---|---|---|---|
| mt42gir092ab | Un | Termostato de ambiente de material termoplástico cor branca acabamento brilhante com display digital, com relógio programador com modificação automática de horário verão/inverno, programador horário até 32 pontos de comutação e 3 modos de funcionamento (poupança de energia, Party e férias), tensão de alimentação 230 V, para embutir. (material) | 1 | 1429.84 | 1429.840 |
| mt42gir893b | Un | Espelho adaptador com tampa abatível transparente de material termoplástico cor branca acabamento brilhante, com grau de proteção IP40, com resistência aos raios UV e à intempérie. (material) | 1 | 129.87 | 129.870 |
| mt33gir801ab | Un | Espelho anti-vandalismo, para um elemento de material termoplástico cor branca acabamento brilhante, com junta de estanqueidade grau de proteção IP44, de montagem fácil (sem ferramentas) e desmontagem com desaparafusadora Torx T9 ou T10. (material) | 1 | 80.18 | 80.180 |
| mo003 | h | Eletricista. (mão de obra) | 0.24 | 40.91 | 9.818 |
| % | % | Custos diretos complementares | 2 % | 1649.708 | 32.994 |
|  |  | Custos diretos |  |  | 1682.702 |
