# Regulador eletrônico de tensão, embutido

- Propriedade do ficheiro: CYPE Ingenieros S.A.
- Formato: FIEBDC-3/2016
- Programa: Gerador de preços para construção civil. CYPE Ingenieros, S.A.
- Data: 13/02/2025
- Âmbito geográfico: Brasil
- Moeda: BRL
- Custos indiretos: 3 %
- Despesas gerais: 13 %
- Lucro: 6 %
- IVA: 17 %

## I Instalações

### IE Elétricas

#### IEM Mecanismos

**IEM100** Un Regulador eletrônico de tensão, embutido.
Regulador eletrônico de tensão com comando rotativo, gama básica, com tampa e botão, de cor branca e espelho para um elemento, de cor branca. Instalação embutida.
Critérios considerados na determinação do preço da unidade de obra: O preço não inclui a caixa para mecanismo embutido.
Inclui: Montagem, ligação e verificação do seu correto funcionamento.
Critério de medição de projeto: Número de unidades previstas, segundo documentação gráfica de Projeto.
Critério de quantitativos de obra: Medir-se-á o número de unidades realmente executadas segundo especificações de Projeto.

| Código | Un | Descrição | Rendimento | Preço | Importância |
|---|---|---|---|---|---|
| mt33gbg250a | Un | Regulador eletrônico de tensão com comando rotativo, para embutir, gama básica, de 230 V de tensão de alimentação, para lâmpadas LED, de 2 a 400 W de potência total instalada, lâmpadas incandescentes ou halógenas, de 40 a 500 W de potência total instalada, lâmpadas halógenas de baixa voltagem com transformador electromagnético, de 40 a 500 VA de potência total instalada e lâmpadas halógenas de baixa voltagem com transformador eletrônico de 40 a 300 VA de potência total instalada, com fusível de proteção de 2,5 A de intensidade nominal, segundo EN 60669. (material) | 1 | 743.88 | 743.880 |
| mt33gbg255a | Un | Tampa e botão, para regulador eletrônico de tensão com comando rotativo, gama básica, de cor branca. (material) | 1 | 25.66 | 25.660 |
| mt33gbg950a | Un | Espelho para um elemento, gama básica, de cor branca. (material) | 1 | 14.46 | 14.460 |
| mo003 | h | Eletricista. (mão de obra) | 0.199 | 42.82 | 8.521 |
| % | % | Custos diretos complementares | 2 % | 792.521 | 15.850 |
|  |  | Custos diretos |  |  | 808.371 |

## Recursos

**mt33gbg255a** Un Tampa e botão, para regulador eletrônico de tensão com comando rotativo, gama básica, de cor branca
Dados técnicos: Custo energético 2.148 MJ; Emissão de CO2 0.131 kg
Resíduos:
- embalagem: re150101 Embalagens de papel e cartão. (componente de resíduo); rendimento 0.03 kg; Código LER 15 01 01; Massa do elemento 1 kg; Volume 0.001333 m3

**mt33gbg950a** Un Espelho para um elemento, gama básica, de cor branca
Dados técnicos: Custo energético 3.019 MJ; Emissão de CO2 0.175 kg
Resíduos:
- embalagem: re150101 Embalagens de papel e cartão; rendimento 0.03 kg
