# Sistema de detecção de gás

- Propriedade do ficheiro: CYPE Ingenieros S.A.
- Formato: FIEBDC-3/2016
- Programa: Gerador de preços para construção civil. CYPE Ingenieros, S.A.
- Data: 27/09/2024
- Âmbito geográfico: Brasil
- Moeda: BRL
- Custos indiretos: 3 %
- Despesas gerais: 13 %
- Lucro: 6 %
- IVA: 17 %

## I Instalações

### IG Gases combustíveis

#### IGL Deteção e alarme

**IGL010** Un Sistema de detecção de gás.
Sistema de detecção automática de gás natural para 2 zonas de detecção composto de central de detecção automática de gás, analógica, para 2 zonas, de 355x260x85 mm, com grau de proteção IP43, 2 barras de leds que indicam o estado de funcionamento, o estado dos detectores e a concentração de gás medida pelo detector de cada zona, 3 níveis de alarme, 3 relés de saída, um de 230 V, um de 12 Vcc e um com os contatos livres de tensão, para cada nível de alarme e fonte de alimentação de 230 V; 2 detectores catalíticos de gás natural, para alimentação a 12 ou 24 Vcc, de 140x162x91 mm, com grau de proteção IP66, apto para atmosferas explosivas (zonas ATEX); 1 sirene com sinal óptico e acústico e canalização de proteção de cablagem fixa em superfície formada por tubo rígido VD. Inclusive cabo não propagador da chama sem halogéneo, elementos de fixação e quantos acessórios sejam necessários para a sua correta instalação.
Inclui: Marcação e traçado da instalação. Colocação e fixação do tubo protetor e das caixas. Colocação de cabos. Colocação e fixação dos equipamentos. Montagem, ligação e verificação do seu correto funcionamento.
Critério de medição de projeto: Número de unidades previstas, segundo documentação gráfica de Projeto.
Critério de quantitativos de obra: Medir-se-á o número de unidades realmente executadas segundo especificações de Projeto.

| Código | Un | Descrição | Rendimento | Preço | Importância |
|---|---|---|---|---|---|
| mt41dce040a | Un | Central de detecção automática de gás, analógica, para 2 zonas, de 355x260x85 mm, com grau de proteção IP43, 2 barras de leds que indicam o estado de funcionamento, o estado dos detectores e a concentração de gás medida pelo detector de cada zona, 3 níveis de alarme, 3 relés de saída, um de 230 V, um de 12 Vcc e um com os contatos livres de tensão, para cada nível de alarme e fonte de alimentação de 230 V. (material) | 1 | 5887.56 | 5887.560 |
| mt41rte030c | Un | Bateria de 12 V e 3 Ah. (material) | 2 | 136.41 | 272.820 |
| mt41die061a | Un | Detector catalítico de gás natural, para alimentação a 12 ou 24 Vcc, de 140x162x91 mm, com grau de proteção IP66, apto para atmosferas explosivas (zonas ATEX). (material) | 2 | 3707.5 | 7415.000 |
| mt41apu040 | Un | Sirene para sistema de detecção de gás, com sinal óptico e acústico, com elementos de fixação. (material) | 1 | 1145.18 | 1145.180 |
| mt35tpt010ke | m | Tubo rígido de PVC VD-F de 16 mm de diâmetro exterior e 1,3 mm de espessura. Resistência à compressão 1250 N, resistência ao impacto 6 joules, temperatura de trabalho -25°C até 90°C, classificação 4442, com o preço incrementado em 20% relativamente a acessórios e peças especiais. (material) | 50 | 11.9 | 595.000 |
| mt35cep010aa | m | Cabo unipolar H07V-U, sendo a sua tensão atribuída de 450/750 V, reação ao fogo classe Eca segundo NP EN 50575, com condutor unifilar de cobre classe 1 de 1,5 mm² de seção, com isolamento de PVC. (material) | 109 | 0.52 | 56.680 |
| mo006 | h | Instalador de redes e equipamentos de detecção e segurança. (mão de obra) | 5.748 | 40.91 | 235.151 |
| mo105 | h | Ajudante de instalador de redes e equipamentos de detecção e segurança. (mão de obra) | 5.748 | 30.78 | 176.923 |
| % | % | Custos diretos complementares | 2 % | 15784.314 | 315.686 |
|  |  | Custos diretos |  |  | 16100.000 |

Resíduos:
- colocação: mt35tpt010ke; fator de resíduo 0.0275
- colocação: mt35cep010aa; fator de resíduo 0.0165

## Recursos

**mt41apu040** Un Sirene para sistema de detecção de gás, com sinal óptico e acústico, com elementos de fixação
Dados técnicos: Custo energético 0.021 MJ; Emissão de CO2 0.032 kg
Resíduos:
- embalagem: re150101 Embalagens de papel e cartão. (componente de resíduo); rendimento 0.038 kg; Código LER 15 01 01; Massa do elemento 1 kg; Volume 0.001333 m3

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão; rendimento 0.065 kg
