# Detector de gás, autônomo

- Propriedade do ficheiro: CYPE Ingenieros S.A.
- Formato: FIEBDC-3/2016
- Programa: Gerador de preços para construção civil. CYPE Ingenieros, S.A.
- Data: 27/09/2024
- Âmbito geográfico: Brasil
- Moeda: BRL
- Custos indiretos: 3 %
- Despesas gerais: 13 %
- Lucro: 6 %
- IVA: 17 %

## I Instalações

### IG Gases combustíveis

#### IGL Deteção e alarme

**IGL100** Un Detector de gás, autônomo.
Detector de gás, autônomo, para interior, alimentação a 230 V, de 111x70x42 mm, detecta a presença de gases tóxicos e explosivos, tais como gases liquefeitos de petróleo (GLP) e gás natural, e de fumos procedentes de incêndios, com carcaça de ABS, leds que indicam o estado de funcionamento, sinal óptico intermitente em caso de alarme, relé de saída de 12 Vcc, relé com contatos livres de tensão, com possibilidade de reset manual ou automático, temperatura de trabalho entre -15°C e 50°C, área de cobertura máxima de 25 m². Inclusive elementos de fixação.
Inclui: Colocação e fixação. Montagem, ligação e verificação do seu correto funcionamento.
Critério de medição de projeto: Número de unidades previstas, segundo documentação gráfica de Projeto.
Critério de quantitativos de obra: Medir-se-á o número de unidades realmente executadas segundo especificações de Projeto.

| Código | Un | Descrição | Rendimento | Preço | Importância |
|---|---|---|---|---|---|
| mt41die100a | Un | Detector de gás, autônomo, para interior, alimentação a 230 V, de 111x70x42 mm, detecta a presença de gases tóxicos e explosivos, tais como gases liquefeitos de petróleo (GLP) e gás natural, e de fumos procedentes de incêndios, com carcaça de ABS, leds que indicam o estado de funcionamento, sinal óptico intermitente em caso de alarme, relé de saída de 12 Vcc, relé com contatos livres de tensão, com possibilidade de reset manual ou automático, temperatura de trabalho entre -15°C e 50°C, área de cobertura máxima de 25 m², com elementos de fixação. (material) | 1 | 599.64 | 599.640 |
| mo006 | h | Instalador de redes e equipamentos de detecção e segurança. (mão de obra) | 0.209 | 40.91 | 8.550 |
| mo105 | h | Ajudante de instalador de redes e equipamentos de detecção e segurança. (mão de obra) | 0.209 | 30.78 | 6.433 |
| % | % | Custos diretos complementares | 2 % | 614.623 | 12.292 |
|  |  | Custos diretos |  |  | 626.915 |
