# Tubulação de aço-carbono preto, com solda longitudinal, para gás

- Propriedade do ficheiro: CYPE Ingenieros S.A.
- Formato: FIEBDC-3/2016
- Programa: Gerador de preços para construção civil. CYPE Ingenieros, S.A.
- Data: 27/09/2024
- Âmbito geográfico: Brasil
- Moeda: BRL
- Custos indiretos: 3 %
- Despesas gerais: 13 %
- Lucro: 6 %
- IVA: 17 %

## I Instalações

### IH Tubulações para fluidos

#### IHA Tubulações de aço

**IHA510** m Tubulação de aço-carbono preto, com solda longitudinal, para gás.
Tubulação para gás, formada por tubo de aço-carbono preto, com solda longitudinal por resistência elétrica, série M, de 1" DN 25 mm de diâmetro e 3,2 mm de espessura. Instalação em superfície. Inclusive material auxiliar para montagem e fixação, acessórios e peças especiais.
Inclui: Marcação. Colocação e fixação de tubos, acessórios e peças especiais.
Critério de medição de projeto: Comprimento medido segundo documentação gráfica de Projeto.
Critério de quantitativos de obra: Medir-se-á o comprimento realmente executado segundo especificações de Projeto.

| Código | Un | Descrição | Rendimento | Preço | Importância |
|---|---|---|---|---|---|
| mt08tan330d | Un | Material auxiliar para montagem e fixação das tubulações de aço, de 1" DN 25 mm. (material) | 1 | 1.63 | 1.630 |
| mt08tan010dg | m | Tubo de aço-carbono preto, com solda longitudinal por resistência elétrica, série M, de 1" DN 25 mm de diâmetro e 3,2 mm de espessura, com o preço incrementado em 30% relativamente a acessórios e peças especiais. (material) | 1 | 17.78 | 17.780 |
| mo010 | h | Instalador de gás. (mão de obra) | 0.24 | 40.91 | 9.818 |
| mo109 | h | Ajudante de instalador de gás. (mão de obra) | 0.24 | 30.78 | 7.387 |
| % | % | Custos diretos complementares | 2 % | 36.615 | 0.732 |
|  |  | Custos diretos |  |  | 37.347 |

Resíduos:
- colocação: mt08tan010dg; fator de resíduo 0.035

## Recursos

**mt08tan010dg** m Tubo de aço-carbono preto
Dados técnicos: Custo energético 25.475 MJ; Emissão de CO2 1.223 kg; Código LER 17 04 05; Massa do elemento 2.41 kg; Volume 0.001148 m3
Resíduos:
- embalagem: re170201 Madeira. (componente de resíduo); rendimento 0.011 kg; Código LER 17 02 01; Massa do elemento 1 kg; Volume 0.000909 m3
- embalagem: re170203 Plástico. (componente de resíduo); rendimento 0.003 kg; Código LER 17 02 03; Massa do elemento 1 kg; Volume 0.001667 m3
